# Marc de buit de façana, de fusta

- Propietat de l'arxiu: CYPE Ingenieros S.A.
- Format: FIEBDC-3/2016
- Programa: Generador de preus de la construcció. CYPE Ingenieros, S.A.
- Data: 11/03/2024
- Divisa: EUR
- Costos indirectes: 3 %
- IVA: 21 %

## H Acabaments i ajudes

### HR Acabats de façana

#### HRM De fusta

**HRM060** U Marc de buit de façana, de fusta.
Marc de buit de façana de de fusta massissa de pi Oregon, de 300 mm de profunditat i 32 mm de gruix, envernissat en taller, per a buit de 1000 mm d'amplada i 1500 mm d'altura. Inclús cargols per a la fixació del marc al parament de fusta.
Inclou: Neteja i preparació de la superfície suport. Replanteig. Col·locació i fixació.
Criteri d'amidament de projecte: Nombre d'unitats previstes, segons documentació gràfica de Projecte.
Criteri de mesura d'obra: Es mesurarà el nombre d'unitats realment executades segons especificacions de Projecte.

| Codi | Ut | Descripció | Rendiment | Preu | Import |
|---|---|---|---|---|---|
| mt20jma010da | m | Recercat de fusta massissa de pi Oregon, de 300x32 mm, envernissat en taller. (material) | 5.25 | 15.76 | 82.740 |
| mo018 | h | Oficial 1ª serraller. (mà d'obra) | 0.629 | 28.86 | 18.153 |
| mo059 | h | Ajudant serraller. (mà d'obra) | 0.629 | 25.36 | 15.951 |
| % | % | Costos directes complementaris | 2 % | 116.844 | 2.337 |
|  |  | Costos directes |  |  | 119.181 |

Residus:
- col·locació: mt20jma010da Recercat de fusta massissa de pi Oregon, de 300x32 mm, envernissat en taller; factor de residu 0.00279167

## Recursos

**mt20jma010da** m Recercat de fusta massissa de pi Oregon, de 300x32 mm, envernissat en taller
Dades tècniques: Cost energètic 197.209 MJ; Emissió de CO2 4.514 kg; Codi LER 17 02 01; Massa de l'element 4.896 kg; Volum 0.004451 m3
Residus:
- embalatge: re170203 Plàstic. (component de residu); rendiment 0.002 kg; Codi LER 17 02 03; Massa de l'element 1 kg; Volum 0.001667 m3
