# Cobrepilar de formigó polímer

- Propietat de l'arxiu: CYPE Ingenieros S.A.
- Format: FIEBDC-3/2016
- Programa: Generador de preus de la construcció. CYPE Ingenieros, S.A.
- Data: 25/01/2025
- Divisa: EUR
- Costos indirectes: 3 %
- IVA: 21 %

## H Acabaments i ajudes

### HR Acabats de façana

#### HRP De formigó polímer

**HRP010** U Cobrepilar de formigó polímer.
Cobrepilar de formigó polímer de superfície polida, color a escollir, de 300x300 mm, amb ancoratge metàl·lic d'acer inoxidable i grava adherida a la superfície en la seva cara inferior; col·locació amb adhesiu cimentós flexible i de gran adherència, C2 S2 sobre una capa de regularització de morter de ciment, industrial, amb additiu hidròfug, M-15, sobre el qual s'introdueixen els ancoratges metàl·lics.
Inclou: Replanteig de la peça. Preparació de la superfície suport. Col·locació, aplomat, anivellació i alineació de la peça. Neteja.
Criteri d'amidament de projecte: Nombre d'unitats previstes, segons documentació gràfica de Projecte.
Criteri de mesura d'obra: Es mesurarà el nombre d'unitats realment executades segons especificacions de Projecte.

| Codi | Ut | Descripció | Rendiment | Preu | Import |
|---|---|---|---|---|---|
| mt08aaa010a | m³ | Aigua. (material) | 0.006 | 1.5 | 0.009 |
| mt09mif010la | t | Morter industrial per a obra de paleta, de ciment, color gris, amb additiu hidròfug, categoria M-15 (resistència a compressió 15 N/mm²), subministrat en sacs, segons UNE-EN 998-2. (material) | 0.009 | 73.55 | 0.662 |
| mt20wwa040 | kg | Adhesiu cimentós flexible i de gran adherència, C2 S2, segons UNE-EN 12004. (material) | 0.96 | 0.5 | 0.480 |
| mt20aho030i | U | Cobrepilar de formigó polímer de superfície polida, color a escollir, de 300x300 mm, amb ancoratge metàl·lic d'acer inoxidable i grava adherida a la superfície en la seva cara inferior. (material) | 1 | 31.65 | 31.650 |
| mo020 | h | Oficial 1ª construcció. (mà d'obra) | 0.3 | 29.67 | 8.901 |
| mo113 | h | Peó ordinari construcció. (mà d'obra) | 0.33 | 24.86 | 8.204 |
| % | % | Costos directes complementaris | 2 % | 49.906 | 0.998 |
|  |  | Costos directes |  |  | 50.904 |

Residus:
- col·locació: mt09mif010la; factor de residu 0.00678461
- col·locació: mt20wwa040 Adhesiu cimentós flexible i de gran adherència, C2 S2, segons UNE-EN 12004; factor de residu 0.07

## Recursos

**mt08aaa010a** m³ Aigua
Dades tècniques: Cost energètic 60.000 MJ; Emissió de CO2 30.000 kg

**mt09mif010la** t Morter industrial per a obra de paleta
Dades tècniques: Cost energètic 2099.395 MJ; Emissió de CO2 181.985 kg; Codi LER 17 01 01; Massa de l'element 1000 kg; Volum 0.666667 m3
Residus:
- embalatge: re150101 Envasos de paper i cartró. (component de residu); rendiment 14.066 kg; Codi LER 15 01 01; Massa de l'element 1 kg; Volum 0.001333 m3
- embalatge: re170201 Fusta. (component de residu); rendiment 0.757 kg; Codi LER 17 02 01; Massa de l'element 1 kg; Volum 0.000909 m3
- embalatge: re170203 Plàstic. (component de residu); rendiment 0.299 kg; Codi LER 17 02 03; Massa de l'element 1 kg; Volum 0.001667 m3

**mt20wwa040** kg Adhesiu cimentós flexible i de gran adherència, C2 S2, segons UNE-EN 12004
Dades tècniques: Cost energètic 4.091 MJ; Emissió de CO2 0.394 kg; Codi LER 17 09 04; Massa de l'element 1 kg; Volum 0.000667 m3
Residus:
- embalatge: re170203 Plàstic; rendiment 0.003 kg

**mt20aho030i** U Cobrepilar de formigó polímer de superfície polida
Dades tècniques: Cost energètic 86.417 MJ; Emissió de CO2 3.459 kg
Residus:
- embalatge: re170203 Plàstic; rendiment 0.144 kg
- embalatge: re170604 Materials d'aïllament diferents dels especificats en els codis 17 06 01 i 17 06 03. (component de residu); rendiment 0.03 kg; Codi LER 17 06 04; Massa de l'element 1 kg; Volum 0.001667 m3
