# Col·locació i fixació de bastiment de base de fusta a entramat autoportant d'envà de plaques

- Propietat de l'arxiu: CYPE Ingenieros S.A.
- Format: FIEBDC-3/2016
- Programa: Generador de preus de la construcció. CYPE Ingenieros, S.A.
- Data: 25/01/2025
- Divisa: EUR
- Costos indirectes: 3 %
- IVA: 21 %

## H Acabaments i ajudes

### HY Ajudes de ram de paleta

#### HYO Per a oficis

**HYO040** U Col·locació i fixació de bastiment de base de fusta a entramat autoportant d'envà de plaques.
Col·locació i fixació de bastiment de base de fusta a entramat autoportant d'envà de plaques, amb cargols, durante l'execució de l'envà i abans de col·locar el paviment, per fixar posteriorment, sobre ell, el bastiment de la fusteria d'entre 2 i 4 m² de superfície.
Inclou: Replanteig. Anivellació i aplomat. Fixació definitiva del bastiment de base.
Criteri d'amidament de projecte: Nombre d'unitats previstes, segons documentació gràfica de Projecte.
Criteri de mesura d'obra: Es mesurarà el nombre d'unitats realment executades segons especificacions de Projecte.

| Codi | Ut | Descripció | Rendiment | Preu | Import |
|---|---|---|---|---|---|
| mo020 | h | Oficial 1ª construcció. (mà d'obra) | 0.336 | 29.67 | 9.969 |
| mo113 | h | Peó ordinari construcció. (mà d'obra) | 0.336 | 24.86 | 8.353 |
| % | % | Costos directes complementaris | 2 % | 18.322 | 0.366 |
|  |  | Costos directes |  |  | 18.688 |
