# Cable de xarxa de fibra òptica

- Propietat de l'arxiu: CYPE Ingenieros S.A.
- Format: FIEBDC-3/2016
- Programa: Generador de preus de la construcció. CYPE Ingenieros, S.A.
- Data: 11/03/2024
- Divisa: EUR
- Costos indirectes: 3 %
- IVA: 21 %

## I Instal·lacions

### IA Audiovisuals

#### IAO Xarxa de cables de fibra òptica

**IAO022** U Cable de xarxa de fibra òptica.
Cables de xarxa de 0,5 m de longitud, format per cable dielèctric de 1 de fibra òptica monomode G657A2 i coberta de material termoplàstic ignífug, lliure de halògens, de 3 mm de diàmetre, de baixa atenuació i alta flexibilitat, reacció al foc classe Dca-s2,d2,a2 segons UNE-EN 50575, i connector tipus SC/APC simple en cada extrem. Inclús elements de subjecció.
Inclou: Estesa de cables. Connexionat i comprovació del seu correcte funcionament.
Criteri d'amidament de projecte: Nombre d'unitats previstes, segons documentació gràfica de Projecte.
Criteri de mesura d'obra: Es mesurarà el nombre d'unitats realment executades segons especificacions de Projecte.

| Codi | Ut | Descripció | Rendiment | Preu | Import |
|---|---|---|---|---|---|
| mt40foc100a | U | Cables de xarxa de 0,5 m de longitud, format per cable dielèctric de 1 de fibra òptica monomode G657A2 i coberta de material termoplàstic ignífug, lliure de halògens, de 3 mm de diàmetre, de baixa atenuació i alta flexibilitat, reacció al foc classe Dca-s2,d2,a2 segons UNE-EN 50575, i connector tipus SC/APC simple en cada extrem. (material) | 1 | 4.37 | 4.370 |
| mo001 | h | Oficial 1ª instal·lador de telecomunicacions. (mà d'obra) | 0.017 | 29.34 | 0.499 |
| mo056 | h | Ajudant instal·lador de telecomunicacions. (mà d'obra) | 0.017 | 25.25 | 0.429 |
| % | % | Costos directes complementaris | 2 % | 5.298 | 0.106 |
|  |  | Costos directes |  |  | 5.404 |
