# Atenuador de fibra òptica

- Propietat de l'arxiu: CYPE Ingenieros S.A.
- Format: FIEBDC-3/2016
- Programa: Generador de preus de la construcció. CYPE Ingenieros, S.A.
- Data: 11/03/2024
- Divisa: EUR
- Costos indirectes: 3 %
- IVA: 21 %

## I Instal·lacions

### IA Audiovisuals

#### IAO Xarxa de cables de fibra òptica

**IAO026** U Atenuador de fibra òptica.
Atenuador de 2 dB, per a rang de longitud d'ona de 1310 a 1550 nm, amb connectors tipus SC/APC simple.
Inclou: Col·locació. Connexionat i comprovació del seu correcte funcionament.
Criteri d'amidament de projecte: Nombre d'unitats previstes, segons documentació gràfica de Projecte.
Criteri de mesura d'obra: Es mesurarà el nombre d'unitats realment executades segons especificacions de Projecte.

| Codi | Ut | Descripció | Rendiment | Preu | Import |
|---|---|---|---|---|---|
| mt40fod060a | U | Atenuador de 2 dB, per a rang de longitud d'ona de 1310 a 1550 nm, amb connectors tipus SC/APC simple. (material) | 1 | 27.85 | 27.850 |
| mo001 | h | Oficial 1ª instal·lador de telecomunicacions. (mà d'obra) | 0.06 | 29.34 | 1.760 |
| mo056 | h | Ajudant instal·lador de telecomunicacions. (mà d'obra) | 0.06 | 25.25 | 1.515 |
| % | % | Costos directes complementaris | 2 % | 31.125 | 0.623 |
|  |  | Costos directes |  |  | 31.748 |
