# Unitat exterior d'aire condicionat de condensació per aigua, amb recuperació de calor

- Propietat de l'arxiu: CYPE Ingenieros S.A.
- Format: FIEBDC-3/2016
- Programa: Generador de preus de la construcció. CYPE Ingenieros, S.A.
- Data: 11/03/2024
- Divisa: EUR
- Costos indirectes: 3 %
- IVA: 21 %

## I Instal·lacions

### IB Sistemes de climatització

#### IBL Sistema VRF (Mitsubishi Electric)

**IBL606** U Unitat exterior d'aire condicionat de condensació per aigua, amb recuperació de calor.
Unitat exterior d'aire condicionat de condensació per aigua, per a sistema aire-aire multi-split, amb cabal variable de refrigerant i recuperació de calor, sistema de dos tubs, per a gas R-410A, alimentació trifàsica (400V/50Hz), gamma City Multi, compatible amb la gamma Hybrid City Multi, sèrie WR2, model PQRY-P200YLM-A1 "MITSUBISHI ELECTRIC", potència frigorífica nominal 22,4 kW (temperatura de bulb humit de l'aire interior 19°C, temperatura d'entrada de l'aigua 30°C), EER 6,03, consum elèctric nominal en refrigeració 3,71 kW, potència calorífica nominal 25 kW (temperatura de bulb sec de l'aire interior 20°C, temperatura d'entrada de l'aigua 20°C), COP 6,29, consum elèctric nominal en calefacció 3,97 kW, connectabilitat de fins a 20 unitats interiors amb un percentatge de capacitat mínim del 50% i màxim del 130%, compressor scroll hermèticament segellat amb control Inverter, 880x1100x550 mm, pressió sonora 46 dBA, potència sonora 46 dBA, longitud total màxima de canonada frigorífica 500 m, diferència màxima d'altura d'instal·lació 50 m si la unitat exterior es troba per sobre de les unitats interiors i 40 m si es troba per sota.
Criteri de valoració econòmica: El preu no inclou els elements antivibratoris de terra, la canalització ni el cablejat elèctric d'alimentació.
Inclou: Replanteig. Col·locació i fixació. Connexió a les línies frigorífiques. Connexió a la xarxa de conducció d'aigua. Connexió a la xarxa elèctrica. Connexió a la xarxa de desguàs. Posada en marxa.
Criteri d'amidament de projecte: Nombre d'unitats previstes, segons documentació gràfica de Projecte.
Criteri de mesura d'obra: Es mesurarà el nombre d'unitats realment executades segons especificacions de Projecte.

| Codi | Ut | Descripció | Rendiment | Preu | Import |
|---|---|---|---|---|---|
| mt42mee100a | U | Unitat exterior d'aire condicionat de condensació per aigua, per a sistema aire-aire multi-split, amb cabal variable de refrigerant i recuperació de calor, sistema de dos tubs, per a gas R-410A, alimentació trifàsica (400V/50Hz), gamma City Multi, compatible amb la gamma Hybrid City Multi, sèrie WR2, model PQRY-P200YLM-A1 "MITSUBISHI ELECTRIC", potència frigorífica nominal 22,4 kW (temperatura de bulb humit de l'aire interior 19°C, temperatura d'entrada de l'aigua 30°C), EER 6,03, consum elèctric nominal en refrigeració 3,71 kW, potència calorífica nominal 25 kW (temperatura de bulb sec de l'aire interior 20°C, temperatura d'entrada de l'aigua 20°C), COP 6,29, consum elèctric nominal en calefacció 3,97 kW, connectabilitat de fins a 20 unitats interiors amb un percentatge de capacitat mínim del 50% i màxim del 130%, compressor scroll hermèticament segellat amb control Inverter, 880x1100x550 mm, pressió sonora 46 dBA, potència sonora 46 dBA, longitud total màxima de canonada frigorífica 500 m, diferència màxima d'altura d'instal·lació 50 m si la unitat exterior es troba per sobre de les unitats interiors i 40 m si es troba per sota. (material) | 1 | 16787 | 16787.000 |
| mo005 | h | Oficial 1ª instal·lador de climatització. (mà d'obra) | 7.212 | 29.34 | 211.600 |
| mo104 | h | Ajudant instal·lador de climatització. (mà d'obra) | 7.212 | 25.25 | 182.103 |
| % | % | Costos directes complementaris | 2 % | 17180.703 | 343.614 |
|  |  | Costos directes |  |  | 17524.317 |

## Recursos

**mt42mee100a** U Unitat exterior d'aire condicionat de condensació per aigua
Dades tècniques: Cost energètic 8318.273 MJ; Emissió de CO2 569.252 kg
Residus:
- embalatge: re150101 Envasos de paper i cartró. (component de residu); rendiment 0.18 kg; Codi LER 15 01 01; Massa de l'element 1 kg; Volum 0.001333 m3
- embalatge: re170203 Plàstic. (component de residu); rendiment 0.09 kg; Codi LER 17 02 03; Massa de l'element 1 kg; Volum 0.001667 m3
