# Kit de connexió d'unitat exterior d'aire condicionat amb climatitzadora (UTA) d'expansió directa

- Propietat de l'arxiu: CYPE Ingenieros S.A.
- Format: FIEBDC-3/2016
- Programa: Generador de preus de la construcció. CYPE Ingenieros, S.A.
- Data: 11/03/2024
- Divisa: EUR
- Costos indirectes: 3 %
- IVA: 21 %

## I Instal·lacions

### IB Sistemes de climatització

#### IBW Sistema VRF (Mitsubishi Heavy Industries)

**IBW380** U Kit de connexió d'unitat exterior d'aire condicionat amb climatitzadora (UTA) d'expansió directa.
Kit de connexió de climatitzadora (UTA) d'expansió directa amb unitat exterior d'expansió directa del sistema KXZ, amb potència de refrigeració compresa entre 2,2 kW i 7,1 kW (temperatura de bulb sec de l'aire exterior 35°C, temperatura de bulb humit de l'aire interior 19°C), model EEV KIT6-71-E-C "MITSUBISHI HEAVY INDUSTRIES", amb control per cable amb pantalla tàctil LCD, model Eco Touch RC-EX3A, per a control del kit d'expansió. Totalment muntat, connexionat i provat.
Inclou: Replanteig. Col·locació i fixació dels elements. Connexionat.
Criteri d'amidament de projecte: Nombre d'unitats previstes, segons documentació gràfica de Projecte.
Criteri de mesura d'obra: Es mesurarà el nombre d'unitats realment executades segons especificacions de Projecte.

| Codi | Ut | Descripció | Rendiment | Preu | Import |
|---|---|---|---|---|---|
| mt42mhi831a | U | Kit de connexió de climatitzadora (UTA) d'expansió directa amb unitat exterior d'expansió directa del sistema KXZ, amb potència de refrigeració compresa entre 2,2 kW i 7,1 kW (temperatura de bulb sec de l'aire exterior 35°C, temperatura de bulb humit de l'aire interior 19°C), model EEV KIT6-71-E-C "MITSUBISHI HEAVY INDUSTRIES", amb ajust de la capacitat frigorífica en la placa electrònica, sondes per a les bateries d'expansió, sortides per free-cooling, aturada/engegada del ventilador, aturada/engegada de l'humidificador, senyal d'avaria i mode de funcionament, entrades per a control d'arrencada i parada. (material) | 1 | 2707 | 2707.000 |
| mt42mhi520a | U | Control per cable amb pantalla tàctil LCD, model Eco Touch RC-EX3A "MITSUBISHI HEAVY INDUSTRIES". (material) | 1 | 200 | 200.000 |
| mo005 | h | Oficial 1ª instal·lador de climatització. (mà d'obra) | 1.199 | 29.34 | 35.179 |
| mo104 | h | Ajudant instal·lador de climatització. (mà d'obra) | 1.199 | 25.25 | 30.275 |
| % | % | Costos directes complementaris | 2 % | 2972.454 | 59.449 |
|  |  | Costos directes |  |  | 3031.903 |
