# Cable bus de comunicacions

- Propietat de l'arxiu: CYPE Ingenieros S.A.
- Format: FIEBDC-3/2016
- Programa: Generador de preus de la construcció. CYPE Ingenieros, S.A.
- Data: 11/03/2024
- Divisa: EUR
- Costos indirectes: 3 %
- IVA: 21 %

## I Instal·lacions

### IB Sistemes de climatització

#### IBW Sistema VRF (Mitsubishi Heavy Industries)

**IBW505** m Cable bus de comunicacions.
Cable de bus de comunicacions d'un parell, de 1 mm² de secció, trenat de 5 voltes per metre.
Criteri de valoració econòmica: El preu no inclou la canalització.
Inclou: Estesa del cable. Connexionat.
Criteri d'amidament de projecte: Longitud mesurada segons documentació gràfica de Projecte.
Criteri de mesura d'obra: Es mesurarà la longitud realment executada segons especificacions de Projecte.

| Codi | Ut | Descripció | Rendiment | Preu | Import |
|---|---|---|---|---|---|
| mt42cnt120a | m | Cable de bus de comunicacions d'un parell, de 1 mm² de secció, trenat de 5 voltes per metre. (material) | 1 | 5.2 | 5.200 |
| mo005 | h | Oficial 1ª instal·lador de climatització. (mà d'obra) | 0.06 | 29.34 | 1.760 |
| mo104 | h | Ajudant instal·lador de climatització. (mà d'obra) | 0.06 | 25.25 | 1.515 |
| % | % | Costos directes complementaris | 2 % | 8.475 | 0.170 |
|  |  | Costos directes |  |  | 8.645 |

Residus:
- col·locació: mt42cnt120a Cable de bus de comunicacions d'un parell, de 1 mm² de secció, trenat de 5 voltes per metre; factor de residu 0.011236

## Recursos

**mt42cnt120a** m Cable de bus de comunicacions d'un parell, de 1 mm² de secció, trenat de 5 voltes per metre
Dades tècniques: Cost energètic 0.370 MJ; Emissió de CO2 0.072 kg; Codi LER 17 04 11; Massa de l'element 0.0089 kg; Volum 0.000006 m3
Residus:
- embalatge: re150101 Envasos de paper i cartró. (component de residu); rendiment 0.077 kg; Codi LER 15 01 01; Massa de l'element 1 kg; Volum 0.001333 m3
