# Captador solar tèrmic per a instal·lació col·lectiva, en façana

- Propietat de l'arxiu: CYPE Ingenieros S.A.
- Format: FIEBDC-3/2016
- Programa: Generador de preus de la construcció. CYPE Ingenieros, S.A.
- Data: 11/03/2024
- Divisa: EUR
- Costos indirectes: 3 %
- IVA: 21 %

## I Instal·lacions

### IC Calefacció, refrigeració, climatització i A.C.S.

#### ICB Captació solar

**ICB013** U Captador solar tèrmic per a instal·lació col·lectiva, en façana.
Captador solar tèrmic de tubs de buit, amb possibilitat de gir dels tubs, amb panell de muntatge vertical de 720x2220x120 mm, superfície útil: 1,125 m², rendiment òptic: 0,73 i coeficient de pèrdues primari 0,18 W/m²K, segons UNE-EN 12975-2, compost de panell de 16 tubs de vidrie amb borosilicat units mitjançant carcassa d'acer galvanitzat prelacat, col·locat sobre estructura suport per a façana. Inclús accessoris de muntatge i fixació, conjunt de connexions hidràuliques entre captadors solars tèrmics, líquid de reblert per a captador solar tèrmic, vàlvula de seguretat, purgador, vàlvules de tall i altres accessoris. Totalment muntat, connexionat i provat.
Inclou: Replanteig del conjunt. Col·locació de l'estructura de suport. Col·locació i fixació dels panells sobre l'estructura suport. Connexionat amb la xarxa de conducció d'aigua. Ompliment del circuit.
Criteri d'amidament de projecte: Nombre d'unitats previstes, segons documentació gràfica de Projecte.
Criteri de mesura d'obra: Es mesurarà el nombre d'unitats realment executades segons especificacions de Projecte.

| Codi | Ut | Descripció | Rendiment | Preu | Import |
|---|---|---|---|---|---|
| mt38csg200a | U | Captador solar tèrmic de tubs de buit, amb possibilitat de gir dels tubs, amb panell de muntatge vertical de 720x2220x120 mm, superfície útil: 1,125 m², rendiment òptic: 0,73 i coeficient de pèrdues primari 0,18 W/m²K, segons UNE-EN 12975-2, compost de panell de 16 tubs de vidrie amb borosilicat units mitjançant carcassa d'acer galvanitzat prelacat. (material) | 1 | 821 | 821.000 |
| mt38csg208a | U | Suports per a fixació a façana vertical de captador solar tèrmic de tubs de buit. (material) | 1 | 100 | 100.000 |
| mt38csg040 | U | Kit de connexions hidràuliques per a captadors solars tèrmics, amb connexions aïllades, taps, passafils i ràcords, taps, passafils i ràcords. (material) | 1 | 91.67 | 91.670 |
| mt38csg120 | U | Purgador automàtic, especial per a aplicacions d'energia solar tèrmica, equipat amb vàlvula d'esfera i càmera d'acumulació de vapor. (material) | 1 | 72.75 | 72.750 |
| mt38csg110 | U | Vàlvula de seguretat especial per a aplicacions d'energia solar tèrmica, per a una temperatura màxima de 130°C. (material) | 1 | 38.8 | 38.800 |
| mt38csg100 | l | Solució agua-glicol per a replè de captador solar tèrmic, per a una temperatura de treball de -28°C a +200°C. (material) | 1.16 | 4 | 4.640 |
| mt37sve010d | U | Vàlvula d'esfera de llautó niquelat per roscar de 1". (material) | 2 | 12.15 | 24.300 |
| mo009 | h | Oficial 1ª instal·lador de captadors solars. (mà d'obra) | 3.597 | 29.34 | 105.536 |
| mo108 | h | Ajudant instal·lador de captadors solars. (mà d'obra) | 3.597 | 25.25 | 90.824 |
| % | % | Costos directes complementaris | 2 % | 1349.520 | 26.990 |
|  |  | Costos directes |  |  | 1376.510 |

## Recursos

**mt38csg200a** U Captador solar tèrmic de tubs de buit
Dades tècniques: Cost energètic 1113.592 MJ; Emissió de CO2 71.030 kg
Residus:
- embalatge: re150101 Envasos de paper i cartró. (component de residu); rendiment 2.73 kg; Codi LER 15 01 01; Massa de l'element 1 kg; Volum 0.001333 m3

**mt38csg110** U Vàlvula de seguretat especial per a aplicacions d'energia solar tèrmica, per a una temperatura màxima de 130°C
Dades tècniques: Cost energètic 511.326 MJ; Emissió de CO2 34.399 kg
Residus:
- embalatge: re150101 Envasos de paper i cartró; rendiment 0.072 kg

**mt37sve010d** U Vàlvula d'esfera de llautó niquelat per roscar de 1"
Dades tècniques: Cost energètic 843.399 MJ; Emissió de CO2 56.701 kg
Residus:
- embalatge: re150101 Envasos de paper i cartró; rendiment 0.072 kg
