# Dipòsit de combustible líquid, soterrat, de xapa d'acer

- Propietat de l'arxiu: CYPE Ingenieros S.A.
- Format: FIEBDC-3/2016
- Programa: Generador de preus de la construcció. CYPE Ingenieros, S.A.
- Data: 13/06/2024
- Divisa: EUR
- Costos indirectes: 3 %
- IVA: 21 %

## I Instal·lacions

### IC Calefacció, refrigeració, climatització i A.C.S.

#### ICD Combustible líquid

**ICD110** U Dipòsit de combustible líquid, soterrat, de xapa d'acer.
Dipòsit homologat de gasoil, soterrat, de xapa d'acer, de simple paret, amb una capacitat de 25000 litres. Inclús tub bus de càrrega, interruptor de nivell, indicador de nivell, tapa de registre, elements de protecció segons normativa, tractament exterior mitjançant granallat SA 2 1/2 i acabat amb una capa de resina de poliuretà de 600 micres de gruix. Totalment muntat, connexionat i provat. Sense incloure l'obra civil, la presa de terra, ni l'equip de protecció catòdica.
Inclou: Col·locació del dipòsit. Muntatge de la tapa de registre i dels seus accessoris. Realització de proves de servei.
Criteri d'amidament de projecte: Nombre d'unitats previstes, segons documentació gràfica de Projecte.
Criteri de mesura d'obra: Es mesurarà el nombre d'unitats realment executades segons especificacions de Projecte.

| Codi | Ut | Descripció | Rendiment | Preu | Import |
|---|---|---|---|---|---|
| mt38dep001sa | U | Dipòsit homologat de combustible líquid, soterrat, de xapa d'acer, de simple paret, de 2450 mm de diàmetre i 5600 mm de longitud, amb una capacitat de 25000 litres, segons UNE 62350. Tractament exterior: granallat SA 2 1/2 i acabat mitjançant capa de resina de poliuretà de 600 micres de gruix. Inclús elements de protecció segons normativa. (material) | 1 | 11969.72 | 11969.720 |
| mt38dep004c | U | Tub bus de càrrega, per dipòsit de combustible líquid de xapa d'acer. (material) | 1 | 399.64 | 399.640 |
| mt38dep005c | U | Vàlvula reguladora de nivell, per a dipòsit de combustible líquid de xapa d'acer. (material) | 1 | 431.65 | 431.650 |
| mt38dep006a | U | Indicador de nivell amb sonda, per a dipòsit de combustible líquid de xapa d'acer. (material) | 1 | 70.66 | 70.660 |
| mt38dep009b | U | Tapa de registre de 70x70 cm, per a inspecció de dipòsit de combustible líquid. (material) | 1 | 117.66 | 117.660 |
| mq04cag010a | h | Camió amb grua de fins a 6 t. (maquinària) | 0.75 | 55.38 | 41.535 |
| mo004 | h | Oficial 1ª calefactor. (mà d'obra) | 14.386 | 29.34 | 422.085 |
| mo103 | h | Ajudant calefactor. (mà d'obra) | 14.386 | 25.25 | 363.247 |
| % | % | Costos directes complementaris | 2 % | 13816.197 | 276.324 |
|  |  | Costos directes |  |  | 14092.521 |

## Recursos

**mt38dep001sa** U Dipòsit homologat de combustible líquid
Dades tècniques: Cost energètic 23790.923 MJ; Emissió de CO2 1237.857 kg
Residus:
- embalatge: re150101 Envasos de paper i cartró. (component de residu); rendiment 4.302 kg; Codi LER 15 01 01; Massa de l'element 1 kg; Volum 0.001333 m3

**mt38dep005c** U Vàlvula reguladora de nivell, per a dipòsit de combustible líquid de xapa d'acer
Dades tècniques: Cost energètic 4601.629 MJ; Emissió de CO2 309.115 kg
Residus:
- embalatge: re150101 Envasos de paper i cartró; rendiment 0.086 kg

**mt38dep009b** U Tapa de registre de 70x70 cm, per a inspecció de dipòsit de combustible líquid
Dades tècniques: Cost energètic 726.940 MJ; Emissió de CO2 45.363 kg
Residus:
- embalatge: re150101 Envasos de paper i cartró; rendiment 0.074 kg
