# Sistema de calefacció i refrigeració per sostre radiant, amb fals sostre registrable

- Propietat de l'arxiu: CYPE Ingenieros S.A.
- Format: FIEBDC-3/2016
- Programa: Generador de preus de la construcció. CYPE Ingenieros, S.A.
- Data: 11/03/2024
- Divisa: EUR
- Costos indirectes: 3 %
- IVA: 21 %

## I Instal·lacions

### IC Calefacció, refrigeració, climatització i A.C.S.

#### ICE Emissors per aigua per a calefacció i refrigeració

**ICE020** m² Sistema de calefacció i refrigeració per sostre radiant, amb fals sostre registrable.
Sistema de calefacció i refrigeració per sostre radiant, compost per panells refrigerants, de grafit expandit, per a fals sostre registrable, de 1200x600 mm, amb circuits integrats de tub de polietilè reticulat (PE-X) amb barrera d'oxigen, de 10 mm de diàmetre i 1,5 mm de gruix, canonada principal (des d'el col·lector fins a la te de distribució) formada per tub de polietilè reticulat (PE-Xa) amb barrera d'oxigen i capa de protecció de polietilè (PE) modificat, de 20 mm de diàmetre exterior i 2 mm de gruix i canonada de distribució formada per tub de polietilè reticulat (PE-Xa) amb barrera d'oxigen, de 10 mm de diàmetre exterior i 1,8 mm de gruix, suspès del forjat amb perfileria vista. Totalment muntat, connexionat i provat.
Criteri de valoració econòmica: El preu no inclou l'estructura suport.
Inclou: Col·locació dels panells. Replanteig de la canonada. Col·locació i fixació de la canonada. Realització de proves de servei.
Criteri d'amidament de projecte: Superfície útil, mesura segons documentació gràfica de Projecte.
Criteri de mesura d'obra: Es mesurarà la superfície realment executada segons especificacions de Projecte.

| Codi | Ut | Descripció | Rendiment | Preu | Import |
|---|---|---|---|---|---|
| mt38etu005a | U | Panell refrigerant, de grafit expandit, per a fals sostre registrable, de 1200x600 mm, amb circuit integrat de tub de polietilè reticulat (PE-X) amb barrera d'oxigen, de 10 mm de diàmetre i 1,5 mm de gruix, amb capa d'absorció acústica de fibra de vidre i carcassa metàl·lica blanca, Euroclasse C-s2, d0 de reacció al foc, segons UNE-EN 13501-1. (material) | 1.389 | 126.63 | 175.889 |
| mt37tpu016a | m | Tub de polietilè reticulat (PE-Xa) amb barrera d'oxigen, de 10 mm de diàmetre exterior i 1,8 mm de gruix, segons UNE-EN ISO 15875-2. (material) | 0.1 | 1.79 | 0.179 |
| mt37tpu012g | m | Tub de polietilè reticulat (PE-Xa) amb barrera d'oxigen i capa de protecció de polietilè (PE) modificat, de 20 mm de diàmetre exterior i 2 mm de gruix, segons UNE-EN ISO 15875-2. (material) | 0.1 | 2.96 | 0.296 |
| mt38etu030a | U | Ràcord de 10x10 mm de diàmetre, per a unió ràpida entre panells de sostre refrigerant. (material) | 1 | 7.53 | 7.530 |
| mt38etu040a | U | Inserció per a connexió de tub de 10 mm de diàmetre a ràcord. (material) | 2 | 1.86 | 3.720 |
| mt37tpu531b | U | Te amb sortida roscada femella, de llautó, de 20 mm x 1/2" x 20 mm. (material) | 1 | 8.99 | 8.990 |
| mt38etu037a | U | Ràcord amb sortida roscada mascle, de llautó, de 15 mm x 1/2". (material) | 1 | 11.08 | 11.080 |
| mt38etu035a | U | Maneguet de 10x15 mm de diàmetre. (material) | 1 | 11.34 | 11.340 |
| mo004 | h | Oficial 1ª calefactor. (mà d'obra) | 0.12 | 29.34 | 3.521 |
| mo103 | h | Ajudant calefactor. (mà d'obra) | 0.06 | 25.25 | 1.515 |
| % | % | Costos directes complementaris | 2 % | 224.060 | 4.481 |
|  |  | Costos directes |  |  | 228.541 |

Residus:
- col·locació: mt37tpu016a; factor de residu 0.0275111
- col·locació: mt37tpu012g; factor de residu 0.0275049

## Recursos

**mt37tpu016a** m Tub de polietilè reticulat (PE-Xa) amb barrera d'oxigen
Dades tècniques: Cost energètic 4.360 MJ; Emissió de CO2 0.216 kg; Codi LER 17 02 03; Massa de l'element 0.045 kg; Volum 0.000075 m3

**mt37tpu012g** m Tub de polietilè reticulat (PE-Xa) amb barrera d'oxigen i capa de protecció de polietilè (PE) modificat
Dades tècniques: Cost energètic 9.979 MJ; Emissió de CO2 0.495 kg; Codi LER 17 02 03; Massa de l'element 0.103 kg; Volum 0.000172 m3
