# Radiador

- Propietat de l'arxiu: CYPE Ingenieros S.A.
- Format: FIEBDC-3/2016
- Programa: Generador de preus de la construcció. CYPE Ingenieros, S.A.
- Data: 11/03/2024
- Divisa: EUR
- Costos indirectes: 3 %
- IVA: 21 %

## I Instal·lacions

### IC Calefacció, refrigeració, climatització i A.C.S.

#### ICE Emissors per aigua per a calefacció i refrigeració

**ICE040** U Radiador.
Radiador d'alumini injectat, emissió calorífica 448,2 kcal/h, segons UNE-EN 442-1, per una diferència mitja de temperatura de 50°C entre el radiador i l'ambient, compost de 6 elements, de 425 mm d'altura, amb frontal pla, en instal·lació de calefacció centralitzada per aigua, amb sistema bitub. Inclús clau de pas termostàtica, detentor, purgador automàtic, taps, reduccions, juntes, ancoratges, suports, ràcords de connexió a la xarxa de distribució, plafons i tots aquells accessoris necessaris pel seu correcte funcionament. Totalment muntat, connexionat i provat.
Inclou: Replanteig mitjançant plantilla. Fixació en parament mitjançant elements d'ancoratge. Situació i fixació de les unitats. Muntatge d'accessoris. Connexionat amb la xarxa de conducció d'aigua.
Criteri d'amidament de projecte: Nombre d'unitats previstes, segons documentació gràfica de Projecte.
Criteri de mesura d'obra: Es mesurarà el nombre d'unitats realment executades segons especificacions de Projecte.

| Codi | Ut | Descripció | Rendiment | Preu | Import |
|---|---|---|---|---|---|
| mt38emi010af | U | Element per a radiador d'alumini injectat en instal·lacions d'aigua calenta fins a 6 bar i 110°C, de 425 mm d'altura, amb frontal pla i emissió calorífica 74,7 kcal/h per a una diferència mitja de temperatura de 50°C entre el radiador i l'ambient, segons UNE-EN 442-1. (material) | 6 | 11.7 | 70.200 |
| mt38emi011a | U | Equip per muntatge de radiador d'alumini injectat, compost per taps i reduccions, pintats i zincats amb rosca a dreta o esquerra, junts, suports, purgador automàtic, esprai de pintura per a retocs i demés accessoris necessaris. (material) | 1 | 13.75 | 13.750 |
| mt38emi013 | U | Equip per connexió de radiador d'alumini injectat a la canonada de distribució, compost per clau de pas termostàtica, detentor, enllaços i demés accessoris necessaris. (material) | 1 | 25.8 | 25.800 |
| mo004 | h | Oficial 1ª calefactor. (mà d'obra) | 0.549 | 29.34 | 16.108 |
| mo103 | h | Ajudant calefactor. (mà d'obra) | 0.549 | 25.25 | 13.862 |
| % | % | Costos directes complementaris | 2 % | 139.720 | 2.794 |
|  |  | Costos directes |  |  | 142.514 |

## Recursos

**mt38emi010af** U Element per a radiador d'alumini injectat en instal·lacions d'aigua calenta fins a 6 bar i 110°C
Dades tècniques: Cost energètic 116.467 MJ; Emissió de CO2 8.631 kg
Residus:
- embalatge: re150101 Envasos de paper i cartró. (component de residu); rendiment 0.072 kg; Codi LER 15 01 01; Massa de l'element 1 kg; Volum 0.001333 m3

**mt38emi011a** U Equip per muntatge de radiador d'alumini injectat
Dades tècniques: Cost energètic 22.429 MJ; Emissió de CO2 1.709 kg
Residus:
- embalatge: re150101 Envasos de paper i cartró; rendiment 0.072 kg

**mt38emi013** U Equip per connexió de radiador d'alumini injectat a la canonada de distribució
Dades tècniques: Cost energètic 66.805 MJ; Emissió de CO2 4.545 kg
Residus:
- embalatge: re150101 Envasos de paper i cartró; rendiment 0.072 kg
