# Panell

- Propietat de l'arxiu: CYPE Ingenieros S.A.
- Format: FIEBDC-3/2016
- Programa: Generador de preus de la construcció. CYPE Ingenieros, S.A.
- Data: 11/03/2024
- Divisa: EUR
- Costos indirectes: 3 %
- IVA: 21 %

## I Instal·lacions

### IC Calefacció, refrigeració, climatització i A.C.S.

#### ICE Emissors per aigua per a calefacció i refrigeració

**ICE045** U Panell.
Panell simple, de xapa d'acer, en instal·lacions d'aigua calenta fins a 6 bar i 110°C, de 300x300x47 mm, emissió calorífica 86 kcal/h per a una diferència mitja de temperatura de 50°C entre el radiador i l'ambient, segons UNE-EN 442-1, inclús taps, reduccions i junts, en instal·lació de calefacció centralitzada per aigua, amb sistema bitub. Inclús clau de pas termostàtica, detentor, purgador automàtic, ancoratges, suports, ràcords de connexió a la canonada de distribució, plafons i tots aquells accessoris necessaris pel seu correcte funcionament. Totalment muntat, connexionat i provat.
Inclou: Replanteig mitjançant plantilla. Fixació en parament mitjançant elements d'ancoratge. Situació i fixació de les unitats. Muntatge d'accessoris. Connexionat amb la xarxa de conducció d'aigua.
Criteri d'amidament de projecte: Nombre d'unitats previstes, segons documentació gràfica de Projecte.
Criteri de mesura d'obra: Es mesurarà el nombre d'unitats realment executades segons especificacions de Projecte.

| Codi | Ut | Descripció | Rendiment | Preu | Import |
|---|---|---|---|---|---|
| mt38emi300aaa1 | U | Panell simple, de xapa d'acer, en instal·lacions d'aigua calenta fins a 6 bar i 110°C, de 300x300x47 mm, emissió calorífica 86 kcal/h per a una diferència mitja de temperatura de 50°C entre el radiador i l'ambient, segons UNE-EN 442-1, inclús taps, reduccions i junts. (material) | 1 | 23 | 23.000 |
| mt38emi301 | U | Equip per muntatge de radiador de xapa d'acer, compost per suports, purgador automàtic, esprai de pintura per a retocs i demés accessoris necessaris. (material) | 1 | 8.6 | 8.600 |
| mt38emi113 | U | Equip per connexió de radiador de xapa d'acer a la canonada de distribució, compost per clau de pas termostàtica, detentor, enllaços i demés accessoris necessaris. (material) | 1 | 25.8 | 25.800 |
| mo004 | h | Oficial 1ª calefactor. (mà d'obra) | 0.396 | 29.34 | 11.619 |
| mo103 | h | Ajudant calefactor. (mà d'obra) | 0.396 | 25.25 | 9.999 |
| % | % | Costos directes complementaris | 2 % | 79.018 | 1.580 |
|  |  | Costos directes |  |  | 80.598 |

## Recursos

**mt38emi300aaa1** U Panell simple, de xapa d'acer
Dades tècniques: Cost energètic 14.784 MJ; Emissió de CO2 0.826 kg
Residus:
- embalatge: re150101 Envasos de paper i cartró. (component de residu); rendiment 0.072 kg; Codi LER 15 01 01; Massa de l'element 1 kg; Volum 0.001333 m3

**mt38emi301** U Equip per muntatge de radiador de xapa d'acer
Dades tècniques: Cost energètic 2.988 MJ; Emissió de CO2 0.214 kg
Residus:
- embalatge: re150101 Envasos de paper i cartró; rendiment 0.072 kg

**mt38emi113** U Equip per connexió de radiador de xapa d'acer a la canonada de distribució
Dades tècniques: Cost energètic 66.805 MJ; Emissió de CO2 4.545 kg
Residus:
- embalatge: re150101 Envasos de paper i cartró; rendiment 0.072 kg
