# Panell radiant de sostre

- Propietat de l'arxiu: CYPE Ingenieros S.A.
- Format: FIEBDC-3/2016
- Programa: Generador de preus de la construcció. CYPE Ingenieros, S.A.
- Data: 11/03/2024
- Divisa: EUR
- Costos indirectes: 3 %
- IVA: 21 %

## I Instal·lacions

### IC Calefacció, refrigeració, climatització i A.C.S.

#### ICE Emissors per aigua per a calefacció i refrigeració

**ICE060** U Panell radiant de sostre.
Plafó radiant d'acer, de sostre, per a aigua calenta, per a una pressió màxima de treball de 4 bar i una temperatura màxima de 120°C, de 300 mm d'amplària i 6000 mm de longitud nominal, amb tubs d'acer electrosoldats en fred, de 1/2" de diàmetre, distanciats 150 mm, tubs esbocats per a facilitar la soldadura d'unió entre panells, acabat amb pintura epoxi-polièster blanc RAL 9001, amb col·lector en extrem del panel en els elements inicial i final de cada línia, aïllament tèrmic superior mitjançant manta de fibra de vidre de 30 mm d'espessor amb paper aluminitzat i amb fleix de fixació, perfils laterals, cobrejunts, regleta transversal i travesser de suspensió, en instal·lació de calefacció i refrigeració centralitzada per aigua. Totalment muntat, connexionat i provat.
Inclou: Replanteig mitjançant plantilla. Fixació de les plaques a l'estructura suport. Connexionat amb la xarxa de conducció d'aigua.
Criteri d'amidament de projecte: Superfície útil, mesura segons documentació gràfica de Projecte.
Criteri de mesura d'obra: Es mesurarà la superfície realment executada segons especificacions de Projecte.

| Codi | Ut | Descripció | Rendiment | Preu | Import |
|---|---|---|---|---|---|
| mt38sab010aaa | m | Plafó radiant d'acer, de sostre, per a aigua calenta, per a una pressió màxima de treball de 4 bar i una temperatura màxima de 120°C, de 300 mm d'amplària i 6000 mm de longitud nominal, amb tubs d'acer electrosoldats en fred, de 1/2" de diàmetre, distanciats 150 mm, tubs esbocats per a facilitar la soldadura d'unió entre panells, acabat amb pintura epoxi-polièster blanc RAL 9001, amb col·lector en extrem del panel en els elements inicial i final de cada línia, aïllament tèrmic superior mitjançant manta de fibra de vidre de 30 mm d'espessor amb paper aluminitzat i amb fleix de fixació, perfils laterals, cobrejunts, regleta transversal i travesser de suspensió, segons UNE-EN 14037-1. (material) | 6 | 33.15 | 198.900 |
| mo004 | h | Oficial 1ª calefactor. (mà d'obra) | 0.599 | 29.34 | 17.575 |
| mo103 | h | Ajudant calefactor. (mà d'obra) | 0.599 | 25.25 | 15.125 |
| % | % | Costos directes complementaris | 2 % | 231.600 | 4.632 |
|  |  | Costos directes |  |  | 236.232 |
