# Sistema de calefacció i refrigeració per terra radiant, amb capa de morter, "UPONOR"

- Propietat de l'arxiu: CYPE Ingenieros S.A.
- Format: FIEBDC-3/2016
- Programa: Generador de preus de la construcció. CYPE Ingenieros, S.A.
- Data: 11/03/2024
- Divisa: EUR
- Costos indirectes: 3 %
- IVA: 21 %

## I Instal·lacions

### IC Calefacció, refrigeració, climatització i A.C.S.

#### ICE Emissors per aigua per a calefacció i refrigeració

**ICE107** m² Sistema de calefacció i refrigeració per terra radiant, amb capa de morter, "UPONOR".
Sistema de calefacció per terra radiant "UPONOR IBERIA", compost per film de polietilè, banda d'escuma de polietilè (PE), de 150x10 mm, model Multi Autofixació, panell aïllant de poliestirè expandit (EPS), amb tires de velcro per a fixació dels tubs, amb millora de l'aïllament acústic a soroll aeri i d'impacte, de 10000x1000 mm i 25 mm d'espessor, proporcionant una reducció del nivell global de pressió de soroll d'impactes de 26 dB, model Klett Autofixació Neorol G, tub de polietilè reticulat (PE-Xa) amb barrera d'oxigen (EVOH), de 16 mm de diàmetre exterior i 2 mm de gruix, amb tires exteriors de velcro en espiral per a fixació a panell aïllant, model Klett Autofixació Confort Pipe PLUS, i morter autoanivellant, "UPONOR IBERIA", CA - C20 - F4 segons UNE-EN 13813, de 50 mm d'espessor. Totalment muntat, connexionat i provat.
Inclou: Preparació i neteja de la superfície de suport. Replanteig de la instal·lació. Estès del film de polietilè. Fixació del sòcol perimetral. Col·locació dels panells. Replanteig de la canonada. Col·locació i fixació de les canonades. Abocat i estès de la capa de morter autoanivellant. Realització de proves de servei.
Criteri d'amidament de projecte: Superfície útil, mesura segons documentació gràfica de Projecte.
Criteri de mesura d'obra: Es mesurarà la superfície realment executada segons especificacions de Projecte.

| Codi | Ut | Descripció | Rendiment | Preu | Import |
|---|---|---|---|---|---|
| mt17peu010d | m² | Film de polietilè, model Multi "UPONOR IBERIA". (material) | 1 | 1.65 | 1.650 |
| mt17epu021d | m | Banda d'escuma de polietilè (PE), de 150x10 mm, model Multi Autofixació "UPONOR IBERIA", amb tires autoadhesives. (material) | 0.6 | 3.25 | 1.950 |
| mt17epu016f | m² | Panell aïllant de poliestirè expandit (EPS), amb tires de velcro per a fixació dels tubs, amb millora de l'aïllament acústic a soroll aeri i d'impacte, de 10000x1000 mm i 25 mm d'espessor, proporcionant una reducció del nivell global de pressió de soroll d'impactes de 26 dB, model Klett Autofixació Neorol G "UPONOR IBERIA", amb propagació retardada de la flama Euroclasse E, amb quadrícula de tires de velcro cada 5 cm per a fixació del tub, unió per cavalcament adhesiu, segons UNE-EN 1264-4. (material) | 1 | 29.6 | 29.600 |
| mt37tpu015h | m | Tub de polietilè reticulat (PE-Xa) amb barrera d'oxigen (EVOH), de 16 mm de diàmetre exterior i 2 mm de gruix, amb tires exteriors de velcro en espiral per a fixació a panell aïllant, model Klett Autofixació Confort Pipe PLUS "UPONOR IBERIA", segons UNE-EN ISO 15875-2. (material) | 10 | 3.55 | 35.500 |
| mt09mal020a | m³ | Morter autoanivellant, CA - C20 - F4 segons UNE-EN 13813, a base de sulfat càlcic, per a espessors de 2,5 a 7,0 cm, utilitzat en anivellació de paviments. (material) | 0.05 | 259.96 | 12.998 |
| mt08aaa010a | m³ | Aigua. (material) | 0.004 | 1.5 | 0.006 |
| mq06pym020 | h | Mescladora-bombadora per morters autoanivellants. (maquinària) | 0.05 | 10.91 | 0.546 |
| mo004 | h | Oficial 1ª calefactor. (mà d'obra) | 0.42 | 29.34 | 12.323 |
| mo103 | h | Ajudant calefactor. (mà d'obra) | 0.42 | 25.25 | 10.605 |
| mo031 | h | Oficial 1ª aplicador de morter autoanivellant. (mà d'obra) | 0.06 | 28.42 | 1.705 |
| mo069 | h | Ajudant aplicador de morter autoanivellant. (mà d'obra) | 0.06 | 25.28 | 1.517 |
| % | % | Costos directes complementaris | 2 % | 108.400 | 2.168 |
|  |  | Costos directes |  |  | 110.568 |

Residus:
- col·locació: mt17peu010d Film de polietilè, model Multi "UPONOR IBERIA"; factor de residu 0.06
- col·locació: mt17epu021d Banda d'escuma de polietilè (PE), de 150x10 mm, model Multi Autofixació "UPONOR IBERIA", amb tires autoadhesives; factor de residu 0.0597143
- col·locació: mt17epu016f; factor de residu 0.0240001
- col·locació: mt37tpu015h; factor de residu 0.0275
- col·locació: mt09mal020a; factor de residu 0.0036

## Recursos

**mt17peu010d** m² Film de polietilè, model Multi "UPONOR IBERIA"
Dades tècniques: Cost energètic 28.363 MJ; Emissió de CO2 1.039 kg; Codi LER 17 06 04; Massa de l'element 0.19 kg; Volum 0.000317 m3
Residus:
- embalatge: re170203 Plàstic. (component de residu); rendiment 0.024 kg; Codi LER 17 02 03; Massa de l'element 1 kg; Volum 0.001667 m3

**mt17epu021d** m Banda d'escuma de polietilè (PE), de 150x10 mm, model Multi Autofixació "UPONOR IBERIA", amb tires autoadhesives
Dades tècniques: Cost energètic 14.504 MJ; Emissió de CO2 0.516 kg; Codi LER 17 06 04; Massa de l'element 0.105 kg; Volum 0.000175 m3
Residus:
- embalatge: re170203 Plàstic; rendiment 0.001 kg

**mt17epu016f** m² Panell aïllant de poliestirè expandit (EPS)
Dades tècniques: Cost energètic 94.506 MJ; Emissió de CO2 3.278 kg; Codi LER 17 06 04; Massa de l'element 0.99187 kg; Volum 0.001653 m3
Residus:
- embalatge: re170203 Plàstic; rendiment 0.034 kg

**mt37tpu015h** m Tub de polietilè reticulat (PE-Xa) amb barrera d'oxigen (EVOH)
Dades tècniques: Cost energètic 7.363 MJ; Emissió de CO2 0.366 kg; Codi LER 17 02 03; Massa de l'element 0.076 kg; Volum 0.000127 m3

**mt09mal020a** m³ Morter autoanivellant
Dades tècniques: Cost energètic 1365.000 MJ; Emissió de CO2 105.000 kg; Codi LER 17 01 01; Massa de l'element 2100 kg; Volum 1.4 m3

**mt08aaa010a** m³ Aigua
Dades tècniques: Cost energètic 60.000 MJ; Emissió de CO2 30.000 kg
