# Sistema de calefacció i refrigeració per terra radiant, amb capa de morter, "ALB"

- Propietat de l'arxiu: CYPE Ingenieros S.A.
- Format: FIEBDC-3/2016
- Programa: Generador de preus de la construcció. CYPE Ingenieros, S.A.
- Data: 11/03/2024
- Divisa: EUR
- Costos indirectes: 3 %
- IVA: 21 %

## I Instal·lacions

### IC Calefacció, refrigeració, climatització i A.C.S.

#### ICE Emissors per aigua per a calefacció i refrigeració

**ICE108** m² Sistema de calefacció i refrigeració per terra radiant, amb capa de morter, "ALB".
Sistema de calefacció per terra radiant "ALB", compost per film de polietilè de baixa densitat, de 300 µm d'espessor, per a formació de barrera antihumitat, panell aïllant llis de poliestirè expandit, de 1000x500 mm i 25 mm d'espessor, amb làmina superficial d'alumini, difusora de la calor, de 0,25 mm d'espessor, resistència tèrmica 0,75 m²K/W, model Difutec, tub multicapa format per una capa exterior de polietilè resistent a la temperatura (PE-RT), una capa intermèdia d'alumini de 0,2 mm d'espessor soldada a testa i una capa interior de polietilè resistent a la temperatura (PE-RT), de 17 mm de diàmetre exterior i 2 mm de gruix, grapes de plàstic per a fixació del tub al panell llis, banda d'escuma de polietilè d'estructura cel·lular tancada, de 7x137 mm, per a formació de sòcol perimetral, perfil d'escuma de polietilè, de 100x9 mm, amb base autoadhesiva, per a formació de junt de dilatació i morter confeccionat en obra, amb 300 kg/m³ de ciment, dosificació 1:5, de 50 mm d'espessor, additiu superplastificant per a morter, potenciador de la resistència, de la impermeabilitat i de la durabilitat del morter. Totalment muntat, connexionat i provat.
Inclou: Preparació i neteja de la superfície de suport. Replanteig de la instal·lació. Estès del film de polietilè. Fixació del sòcol perimetral. Col·locació dels panells. Replanteig de la canonada. Col·locació i fixació de les canonades. Realització de proves de servei.
Criteri d'amidament de projecte: Superfície útil, mesura segons documentació gràfica de Projecte.
Criteri de mesura d'obra: Es mesurarà la superfície realment executada segons especificacions de Projecte.

| Codi | Ut | Descripció | Rendiment | Preu | Import |
|---|---|---|---|---|---|
| mt38alb120a | m² | Film de polietilè de baixa densitat, de 300 µm d'espessor, "ALB". (material) | 1.1 | 4.01 | 4.411 |
| mt38alb115b | m | Banda d'escuma de polietilè d'estructura cel·lular tancada, de 7x137 mm, "ALB", amb pel·lícula termosoldada de polietilè, de 160 mm. (material) | 1.1 | 1.59 | 1.749 |
| mt38alb110a | m | Perfil d'escuma de polietilè, de 100x9 mm, amb base autoadhesiva, "ALB". (material) | 0.05 | 10.66 | 0.533 |
| mt17alb009a | m² | Panell aïllant llis de poliestirè expandit, de 1000x500 mm i 25 mm d'espessor, amb làmina superficial d'alumini, difusora de la calor, de 0,25 mm d'espessor, resistència tèrmica 0,75 m²K/W, model Difutec "ALB", proveït de solapes autoadhesives i quadrícula serigrafiada de guia. (material) | 1 | 25.2 | 25.200 |
| mt37alb200a | m | Tub multicapa format per una capa exterior de polietilè resistent a la temperatura (PE-RT), una capa intermèdia d'alumini de 0,2 mm d'espessor soldada a testa i una capa interior de polietilè resistent a la temperatura (PE-RT), de 17 mm de diàmetre exterior i 2 mm de gruix, "ALB", subministrat en rotllos de 200 m de longitud. (material) | 20 | 2.33 | 46.600 |
| mt17alb001a | U | Grapa de plàstic, "ALB", per a la fixació del tub al panell llis. (material) | 40 | 0.12 | 4.800 |
| mt08aaa010a | m³ | Aigua. (material) | 0.008 | 1.5 | 0.012 |
| mt01arg005a | t | Sorra de pedrera, per a morter preparat en obra. (material) | 0.075 | 18 | 1.350 |
| mt08cem011a | kg | Ciment Pòrtland CEM II/B-L 32,5 R, color gris, en sacs, segons UNE-EN 197-1. (material) | 15 | 0.1 | 1.500 |
| mt38alb135a | l | Additiu superplastificant per a morter, potenciador de la resistència, de la impermeabilitat i de la durabilitat del morter, "ALB". (material) | 0.16 | 5.42 | 0.867 |
| mq06hor010 | h | Formigonera elèctrica amb una capacitat de pastat de 160 l. (maquinària) | 0.03 | 3.45 | 0.104 |
| mo004 | h | Oficial 1ª calefactor. (mà d'obra) | 0.803 | 29.34 | 23.560 |
| mo103 | h | Ajudant calefactor. (mà d'obra) | 0.803 | 25.25 | 20.276 |
| mo031 | h | Oficial 1ª aplicador de morter autoanivellant. (mà d'obra) | 0.12 | 28.42 | 3.410 |
| mo069 | h | Ajudant aplicador de morter autoanivellant. (mà d'obra) | 0.12 | 25.28 | 3.034 |
| % | % | Costos directes complementaris | 2 % | 137.406 | 2.748 |
|  |  | Costos directes |  |  | 140.154 |

Residus:
- col·locació: mt38alb120a Film de polietilè de baixa densitat, de 300 µm d'espessor, "ALB"; factor de residu 0.06
- col·locació: mt38alb115b; factor de residu 0.0599104
- col·locació: mt38alb110a Perfil d'escuma de polietilè, de 100x9 mm, amb base autoadhesiva, "ALB"; factor de residu 0.058873
- col·locació: mt17alb009a; factor de residu 0.024
- col·locació: mt37alb200a; factor de residu 0.0275046
- col·locació: mt01arg005a Sorra de pedrera, per a morter preparat en obra; factor de residu 0.00501329
- col·locació: mt08cem011a Ciment Pòrtland CEM II/B-L 32,5 R, color gris, en sacs, segons UNE-EN 197-1; factor de residu 0.01512
- col·locació: mt38alb135a; factor de residu 0.055

## Recursos

**mt38alb120a** m² Film de polietilè de baixa densitat, de 300 µm d'espessor, "ALB"
Dades tècniques: Cost energètic 40.148 MJ; Emissió de CO2 1.457 kg; Codi LER 17 06 04; Massa de l'element 0.276 kg; Volum 0.00046 m3
Residus:
- embalatge: re170203 Plàstic. (component de residu); rendiment 0.024 kg; Codi LER 17 02 03; Massa de l'element 1 kg; Volum 0.001667 m3

**mt38alb115b** m Banda d'escuma de polietilè d'estructura cel·lular tancada
Dades tècniques: Cost energètic 9.285 MJ; Emissió de CO2 0.331 kg; Codi LER 17 06 04; Massa de l'element 0.067 kg; Volum 0.000112 m3
Residus:
- embalatge: re170203 Plàstic; rendiment 0.001 kg

**mt38alb110a** m Perfil d'escuma de polietilè, de 100x9 mm, amb base autoadhesiva, "ALB"
Dades tècniques: Cost energètic 8.803 MJ; Emissió de CO2 0.315 kg; Codi LER 17 06 04; Massa de l'element 0.063 kg; Volum 0.000105 m3
Residus:
- embalatge: re170203 Plàstic; rendiment 0.002 kg

**mt17alb009a** m² Panell aïllant llis de poliestirè expandit
Dades tècniques: Cost energètic 137.556 MJ; Emissió de CO2 4.748 kg; Codi LER 17 06 04; Massa de l'element 1.46 kg; Volum 0.002433 m3
Residus:
- embalatge: re170203 Plàstic; rendiment 0.034 kg

**mt37alb200a** m Tub multicapa format per una capa exterior de polietilè resistent a la temperatura (PE-RT)
Dades tècniques: Cost energètic 14.062 MJ; Emissió de CO2 0.648 kg; Codi LER 17 02 03; Massa de l'element 0.109 kg; Volum 0.000182 m3

**mt08aaa010a** m³ Aigua
Dades tècniques: Cost energètic 60.000 MJ; Emissió de CO2 30.000 kg

**mt01arg005a** t Sorra de pedrera, per a morter preparat en obra
Dades tècniques: Cost energètic 75.000 MJ; Emissió de CO2 4.000 kg; Codi LER 01 04 08; Massa de l'element 1000 kg; Volum 0.666667 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt38alb135a** l Additiu superplastificant per a morter
Dades tècniques: Cost energètic 38.429 MJ; Emissió de CO2 2.179 kg; Codi LER 17 09 04; Massa de l'element 1.1 kg; Volum 0.000733 m3
Residus:
- embalatge: re170203 Plàstic; rendiment 0.023 kg
