# Sistema de calefacció i refrigeració per terra radiant, amb capa de morter, "MAGNUM HEATING"

- Propietat de l'arxiu: CYPE Ingenieros S.A.
- Format: FIEBDC-3/2016
- Programa: Generador de preus de la construcció. CYPE Ingenieros, S.A.
- Data: 10/03/2023
- Divisa: EUR
- Costos indirectes: 3 %
- IVA: 21 %

## I Instal·lacions

### IC Calefacció, refrigeració, climatització i A.C.S.

#### ICE Emissors per aigua per a calefacció i refrigeració

**ICE112** m² Sistema de calefacció i refrigeració per terra radiant, amb capa de morter, "MAGNUM HEATING".
Sistema de calefacció per terra radiant, Tacker "MAGNUM HEATING", compost per panell de poliestirè expandit, de 20 mm d'espessor, amb serigrafiat de reixeta amb pas de 50 mm per guiat dels tubs, conductivitat tèrmica 0,04 W/(mK) Tacker, tub de polietilè resistent a la temperatura (PE-RT) amb barrera d'oxigen (EVOH), de 16 mm de diàmetre exterior i 2 mm de gruix, conductivitat tèrmica 0,4 W/(mK), subministrat en rotllos de 90 m de longitud, fixat al panell amb grapes de plàstic de 40 mm d'altura, banda d'escuma de polietilè per a formació de sòcol perimetral, amb faldó d'estanquitat de plàstic, de 115x8 mm, perfil autoadhesiu per a formació de junt de dilatació, de plàstic, amb cambra d'aire, i morter confeccionat en obra, amb 300 kg/m³ de ciment, dosificació 1:5, de 50 mm d'espessor, amb additiu fluïdificant per a morter, dosificació 1 litre per m³ de morter. Totalment muntat, connexionat i provat.
Inclou: Preparació i neteja de la superfície de suport. Replanteig de la instal·lació. Fixació del sòcol perimetral. Col·locació dels panells. Replanteig de la canonada. Col·locació i fixació de les canonades. Realització de proves de servei.
Criteri d'amidament de projecte: Superfície útil, mesura segons documentació gràfica de Projecte.
Criteri de mesura d'obra: Es mesurarà la superfície realment executada segons especificacions de Projecte.

| Codi | Ut | Descripció | Rendiment | Preu | Import |
|---|---|---|---|---|---|
| mt38mag109a | U | Rotllo de 25 m de banda d'escuma de polietilè per a formació de sòcol perimetral W90111 "MAGNUM HEATING", amb faldó d'estanquitat de plàstic, de 115x8 mm. (material) | 0.024 | 20 | 0.480 |
| mt38mag110a | U | Paquet de 5 perfils autoadhesius per a formació de junt de dilatació, de 2 m de longitud W90112 "MAGNUM HEATING", de plàstic, amb cambra d'aire. (material) | 0.005 | 103.5 | 0.518 |
| mt17mag013a | U | Rotllo de 10x1 m de panell de poliestirè expandit, de 20 mm d'espessor, amb serigrafiat de reixeta amb pas de 50 mm per guiat dels tubs, conductivitat tèrmica 0,04 W/(mK) Tacker W90103 "MAGNUM HEATING". (material) | 0.1 | 119 | 11.900 |
| mt37mag100dbi | m | Tub de polietilè resistent a la temperatura (PE-RT) amb barrera d'oxigen (EVOH) W16090 "MAGNUM HEATING", de 16 mm de diàmetre exterior i 2 mm de gruix, conductivitat tèrmica 0,4 W/(mK), subministrat en rotllos de 90 m de longitud. (material) | 6.667 | 1.51 | 10.067 |
| mt17mag015a | U | Paquet de 300 grapes de plàstic de 40 mm d'altura W90105 "MAGNUM HEATING". (material) | 0.033 | 16.3 | 0.538 |
| mt08aaa010a | m³ | Aigua. (material) | 0.008 | 1.5 | 0.012 |
| mt01arg005a | t | Sorra de pedrera, per a morter preparat en obra. (material) | 0.075 | 18 | 1.350 |
| mt08cem011a | kg | Ciment Pòrtland CEM II/B-L 32,5 R, color gris, en sacs, segons UNE-EN 197-1. (material) | 15 | 0.1 | 1.500 |
| mt38mag112a | U | Ampolla d'1 litre d'additiu fluïdificant per a morter 92074 "MAGNUM HEATING", dosificació 1 litre per m³ de morter. (material) | 0.05 | 8.5 | 0.425 |
| mq06hor010 | h | Formigonera elèctrica amb una capacitat de pastat de 160 l. (maquinària) | 0.03 | 3.45 | 0.104 |
| mo004 | h | Oficial 1ª calefactor. (mà d'obra) | 0.803 | 28.39 | 22.797 |
| mo103 | h | Ajudant calefactor. (mà d'obra) | 0.803 | 24.43 | 19.617 |
| mo031 | h | Oficial 1ª aplicador de morter autoanivellant. (mà d'obra) | 0.12 | 27.5 | 3.300 |
| mo069 | h | Ajudant aplicador de morter autoanivellant. (mà d'obra) | 0.12 | 24.46 | 2.935 |
| % | % | Costos directes complementaris | 2 % | 75.543 | 1.511 |
|  |  | Costos directes |  |  | 77.054 |

Residus:
- col·locació: mt38mag109a; factor de residu 0.03
- col·locació: mt38mag110a; factor de residu 0.0165
- col·locació: mt17mag013a; factor de residu 0.024
- col·locació: mt01arg005a Sorra de pedrera, per a morter preparat en obra; factor de residu 0.00501329
- col·locació: mt08cem011a Ciment Pòrtland CEM II/B-L 32,5 R, color gris, en sacs, segons UNE-EN 197-1; factor de residu 0.0357
- col·locació: mt38mag112a Ampolla d'1 litre d'additiu fluïdificant per a morter 92074 "MAGNUM HEATING", dosificació 1 litre per m³ de morter; factor de residu 0.054809

## Recursos

**mt38mag109a** U Rotllo de 25 m de banda d'escuma de polietilè per a formació de sòcol perimetral W90111 "MAGNUM HEATING"
Dades tècniques: Cost energètic 220.634 MJ; Emissió de CO2 7.825 kg; Codi LER 17 06 04; Massa de l'element 1.61 kg; Volum 0.002683 m3

**mt38mag110a** U Paquet de 5 perfils autoadhesius per a formació de junt de dilatació
Dades tècniques: Cost energètic 96.903 MJ; Emissió de CO2 4.846 kg; Codi LER 17 02 03; Massa de l'element 1 kg; Volum 0.001667 m3
Residus:
- embalatge: re150101 Envasos de paper i cartró. (component de residu); rendiment 0.042 kg; Codi LER 15 01 01; Massa de l'element 1 kg; Volum 0.001333 m3

**mt17mag013a** U Rotllo de 10x1 m de panell de poliestirè expandit
Dades tècniques: Cost energètic 558.929 MJ; Emissió de CO2 19.196 kg; Codi LER 17 06 04; Massa de l'element 6 kg; Volum 0.01 m3
Residus:
- embalatge: re170203 Plàstic. (component de residu); rendiment 0.074 kg; Codi LER 17 02 03; Massa de l'element 1 kg; Volum 0.001667 m3

**mt08aaa010a** m³ Aigua
Dades tècniques: Cost energètic 60.000 MJ; Emissió de CO2 30.000 kg

**mt01arg005a** t Sorra de pedrera, per a morter preparat en obra
Dades tècniques: Cost energètic 75.000 MJ; Emissió de CO2 4.000 kg; Codi LER 01 04 08; Massa de l'element 1000 kg; Volum 0.666667 m3

**mt08cem011a** kg Ciment Pòrtland CEM II/B-L 32,5 R, color gris, en sacs, segons UNE-EN 197-1
Dades tècniques: Cost energètic 7.009 MJ; Emissió de CO2 0.899 kg; Codi LER 17 01 01; Massa de l'element 1 kg; Volum 0.000667 m3
Residus:
- embalatge: re150101 Envasos de paper i cartró; rendiment 0.011 kg
- embalatge: re170203 Plàstic; rendiment 0.002 kg

**mt38mag112a** U Ampolla d'1 litre d'additiu fluïdificant per a morter 92074 "MAGNUM HEATING", dosificació 1 litre per m³ de morter
Dades tècniques: Cost energètic 37.855 MJ; Emissió de CO2 2.126 kg; Codi LER 17 09 04; Massa de l'element 1 kg; Volum 0.000667 m3
Residus:
- embalatge: re170203 Plàstic; rendiment 0.051 kg
