# Cuina a llenya

- Propietat de l'arxiu: CYPE Ingenieros S.A.
- Format: FIEBDC-3/2016
- Programa: Generador de preus de la construcció. CYPE Ingenieros, S.A.
- Data: 11/03/2024
- Divisa: EUR
- Costos indirectes: 3 %
- IVA: 21 %

## I Instal·lacions

### IC Calefacció, refrigeració, climatització i A.C.S.

#### ICH Xemeneies, llars, cuines, cassets insertables i estufes

**ICH050** U Cuina a llenya.
Cuina a llenya, potència tèrmica nominal 5,5 kW, rendiment 74,5%, volum de calefacció, calculat amb un requisit de 40 W/m³, 135 m³, revestiment d'acer color antracita, ventilació per convecció natural, composta de maons refractaris de gran gruix, cristall ceràmic resistent als 800°C, calaix de cendres, aire primari regulable manualment i placa de fosa per cuinar amb anelles extraïbles. Inclús accessoris de connexió al conducte d'evacuació dels productes de la combustió, sense incloure aquest conducte. Totalment muntada i connexionada.
Inclou: Replanteig de la cuina. Presentació dels elements. Muntatge de la cuina i els seus accessoris. Connexió al conducte d'evacuació.
Criteri d'amidament de projecte: Nombre d'unitats previstes, segons documentació gràfica de Projecte.
Criteri de mesura d'obra: Es mesurarà el nombre d'unitats realment executades segons especificacions de Projecte.

| Codi | Ut | Descripció | Rendiment | Preu | Import |
|---|---|---|---|---|---|
| mt38arc054a | U | Cuina a llenya, potència tèrmica nominal 5,5 kW, rendiment 74,5%, volum de calefacció, calculat amb un requisit de 40 W/m³, 135 m³, revestiment d'acer color antracita, ventilació per convecció natural, composta de maons refractaris de gran gruix, cristall ceràmic resistent als 800°C, calaix de cendres, aire primari regulable manualment i placa de fosa per cuinar amb anelles extraïbles. (material) | 1 | 731.25 | 731.250 |
| mt38arc600c | U | Posada en marxa i formació en el maneig de cuina a llenya. (material) | 1 | 60 | 60.000 |
| mo004 | h | Oficial 1ª calefactor. (mà d'obra) | 1.199 | 29.34 | 35.179 |
| mo103 | h | Ajudant calefactor. (mà d'obra) | 1.199 | 25.25 | 30.275 |
| % | % | Costos directes complementaris | 2 % | 856.704 | 17.134 |
|  |  | Costos directes |  |  | 873.838 |
