# Casset inserible a llenya

- Propietat de l'arxiu: CYPE Ingenieros S.A.
- Format: FIEBDC-3/2016
- Programa: Generador de preus de la construcció. CYPE Ingenieros, S.A.
- Data: 11/03/2024
- Divisa: EUR
- Costos indirectes: 3 %
- IVA: 21 %

## I Instal·lacions

### IC Calefacció, refrigeració, climatització i A.C.S.

#### ICH Xemeneies, llars, cuines, cassets insertables i estufes

**ICH060** U Casset inserible a llenya.
Casset inserible a llenya, potència tèrmica nominal 7 kW, rendiment 71,5%, volum de calefacció, calculat amb un requisit de 40 W/m³, 170 m³, d'acer color antracita, amb ventilació per convecció natural, compost de frontal, porta i llar de ferro colat, cristall ceràmic esmerilat resistent als 800°C, calaix de cendres, aire primari regulable manualment, aire secundari fix, sacseja-graella d'accionament exterior, tiratge de fums controlat automàticament en obrir la porta i difusor de flux d'aire direccionable. Inclús accessoris de connexió al conducte d'evacuació dels productes de la combustió, sense incloure aquest conducte. Totalment muntat i amb connexions establertes.
Inclou: Replanteig del casset inserible. Presentació dels elements. Muntatge del casset inserible i els seus accessoris. Connexió al conducte d'evacuació.
Criteri d'amidament de projecte: Nombre d'unitats previstes, segons documentació gràfica de Projecte.
Criteri de mesura d'obra: Es mesurarà el nombre d'unitats realment executades segons especificacions de Projecte.

| Codi | Ut | Descripció | Rendiment | Preu | Import |
|---|---|---|---|---|---|
| mt38arc070d | U | Casset inserible a llenya, potència tèrmica nominal 7 kW, rendiment 71,5%, volum de calefacció, calculat amb un requisit de 40 W/m³, 170 m³, d'acer color antracita, amb ventilació per convecció natural, compost de frontal, porta i llar de ferro colat, cristall ceràmic esmerilat resistent als 800°C, calaix de cendres, aire primari regulable manualment, aire secundari fix, sacseja-graella d'accionament exterior, tiratge de fums controlat automàticament en obrir la porta i difusor de flux d'aire direccionable, segons UNE-EN 13229. (material) | 1 | 1267.5 | 1267.500 |
| mt38arc600d | U | Posada en marxa i formació en el maneig de casset inserible a llenya. (material) | 1 | 60 | 60.000 |
| mo004 | h | Oficial 1ª calefactor. (mà d'obra) | 1.199 | 29.34 | 35.179 |
| mo103 | h | Ajudant calefactor. (mà d'obra) | 1.199 | 25.25 | 30.275 |
| % | % | Costos directes complementaris | 2 % | 1392.954 | 27.859 |
|  |  | Costos directes |  |  | 1420.813 |
