# Emissor elèctric

- Propietat de l'arxiu: CYPE Ingenieros S.A.
- Format: FIEBDC-3/2016
- Programa: Generador de preus de la construcció. CYPE Ingenieros, S.A.
- Data: 11/03/2024
- Divisa: EUR
- Costos indirectes: 3 %
- IVA: 21 %

## I Instal·lacions

### IC Calefacció, refrigeració, climatització i A.C.S.

#### ICM Emissors elèctrics per a calefacció

**ICM010** U Emissor elèctric.
Acumulador nocturn de calor estàtic, de 800 W de potència i 6,4 kWh d'energia d'acumulació en 8 hores, alimentació monofàsica a 230 V de tensió, compost per material ceràmic d'acumulació, aïllament microporós d'alta qualitat, regulador electrònic de càrrega i limitador de seguretat, estant tot el conjunt recobert de carcassa de xapa d'acer pintada en epoxi, de 315x725x165 mm, col·locat sobre parament vertical.
Inclou: Replanteig de l'emissor. Fixació dels suports en el parament. Col·locació de l'aparell i accessoris. Connexionat i comprovació del seu correcte funcionament.
Criteri d'amidament de projecte: Nombre d'unitats previstes, segons documentació gràfica de Projecte.
Criteri de mesura d'obra: Es mesurarà el nombre d'unitats realment executades segons especificacions de Projecte.

| Codi | Ut | Descripció | Rendiment | Preu | Import |
|---|---|---|---|---|---|
| mt38ema020a | U | Acumulador nocturn de calor estàtic, de 800 W de potència i 6,4 kWh d'energia d'acumulació en 8 hores, alimentació monofàsica a 230 V de tensió, compost per material ceràmic d'acumulació, aïllament microporós d'alta qualitat, regulador electrònic de càrrega i limitador de seguretat, estant tot el conjunt recobert de carcassa de xapa d'acer pintada en epoxi, de 315x725x165 mm. (material) | 1 | 191.09 | 191.090 |
| mo004 | h | Oficial 1ª calefactor. (mà d'obra) | 0.599 | 29.34 | 17.575 |
| mo103 | h | Ajudant calefactor. (mà d'obra) | 0.599 | 25.25 | 15.125 |
| % | % | Costos directes complementaris | 2 % | 223.790 | 4.476 |
|  |  | Costos directes |  |  | 228.266 |

## Recursos

**mt38ema020a** U Acumulador nocturn de calor estàtic
Dades tècniques: Cost energètic 458.496 MJ; Emissió de CO2 34.823 kg
Residus:
- embalatge: re150101 Envasos de paper i cartró. (component de residu); rendiment 1.483 kg; Codi LER 15 01 01; Massa de l'element 1 kg; Volum 0.001333 m3
