# Equip d'aire condicionat amb unitat interior de sostre amb descàrrega directa, sistema aire-aire split 1x1

- Propietat de l'arxiu: CYPE Ingenieros S.A.
- Format: FIEBDC-3/2016
- Programa: Generador de preus de la construcció. CYPE Ingenieros, S.A.
- Data: 11/03/2024
- Divisa: EUR
- Costos indirectes: 3 %
- IVA: 21 %

## I Instal·lacions

### IC Calefacció, refrigeració, climatització i A.C.S.

#### ICN Unitats autònomes de climatització

**ICN035** U Equip d'aire condicionat amb unitat interior de sostre amb descàrrega directa, sistema aire-aire split 1x1.
Equip d'aire condicionat, sistema aire-aire split 1x1, per a gas R-32, bomba de calor, alimentació monofàsica (230V/50Hz), potència frigorífica nominal 4 kW (temperatura de bulb sec en l'interior 27°C, temperatura de bulb humit en l'interior 19°C, temperatura de bulb sec en l'exterior 35°C, temperatura de bulb humit en l'exterior 24°C), potència calorífica nominal 4,5 kW (temperatura de bulb sec en l'interior 20°C, temperatura de bulb humit en l'exterior 6°C), SEER 6,5 (classe A++), SCOP 4,1 (classe A+), EER 3,92 (classe A), COP 4,09 (classe A), format per una unitat interior de sostre amb descàrrega directa, de 210x1070x690 mm, nivell sonor (velocitat baixa) 31 dBA, cabal d'aire (velocitat ultra alta) 780 m³/h, amb filtre, sistema d'inclinació de sis posicions de l'àlep i control sense fil, i una unitat exterior, de 640x800x290 mm, nivell sonor 50 dBA i cabal d'aire 2160 m³/h, amb control de condensació. Inclús elements antivibratoris i suports de paret per a recolzament de la unitat exterior.
Criteri de valoració econòmica: El preu no inclou la canalització ni el cablejat elèctric d'alimentació.
Inclou: Replanteig de les unitats. Col·locació i fixació de la unitat interior. Col·locació i fixació de la unitat exterior. Connexió a les línies frigorífiques. Connexió a la xarxa elèctrica. Connexió a la xarxa de desguàs. Posada en marxa.
Criteri d'amidament de projecte: Nombre d'unitats previstes, segons documentació gràfica de Projecte.
Criteri de mesura d'obra: Es mesurarà el nombre d'unitats realment executades segons especificacions de Projecte.

| Codi | Ut | Descripció | Rendiment | Preu | Import |
|---|---|---|---|---|---|
| mt42mhi050aba | U | Equip d'aire condicionat, sistema aire-aire split 1x1, per a gas R-32, bomba de calor, alimentació monofàsica (230V/50Hz), potència frigorífica nominal 4 kW (temperatura de bulb sec en l'interior 27°C, temperatura de bulb humit en l'interior 19°C, temperatura de bulb sec en l'exterior 35°C, temperatura de bulb humit en l'exterior 24°C), potència calorífica nominal 4,5 kW (temperatura de bulb sec en l'interior 20°C, temperatura de bulb humit en l'exterior 6°C), SEER 6,5 (classe A++), SCOP 4,1 (classe A+), EER 3,92 (classe A), COP 4,09 (classe A), format per una unitat interior de sostre amb descàrrega directa, de 210x1070x690 mm, nivell sonor (velocitat baixa) 31 dBA, cabal d'aire (velocitat ultra alta) 780 m³/h, amb filtre, sistema d'inclinació de sis posicions de l'àlep i control sense fil, i una unitat exterior, de 640x800x290 mm, nivell sonor 50 dBA i cabal d'aire 2160 m³/h, amb control de condensació. (material) | 1 | 1768.65 | 1768.650 |
| mt42www085 | U | Kit de suports de paret, format per joc d'esquadres de 50x45 cm i quatre amortidors de cautxú, amb els seus tacs, cargols, rosques i volanderes corresponents. (material) | 1 | 18.9 | 18.900 |
| mo005 | h | Oficial 1ª instal·lador de climatització. (mà d'obra) | 2.398 | 29.34 | 70.357 |
| mo104 | h | Ajudant instal·lador de climatització. (mà d'obra) | 2.398 | 25.25 | 60.550 |
| % | % | Costos directes complementaris | 2 % | 1918.457 | 38.369 |
|  |  | Costos directes |  |  | 1956.826 |
