# Xemeneia individual concèntrica de doble paret d'acer inoxidable

- Propietat de l'arxiu: CYPE Ingenieros S.A.
- Format: FIEBDC-3/2016
- Programa: Generador de preus de la construcció. CYPE Ingenieros, S.A.
- Data: 11/03/2024
- Divisa: EUR
- Costos indirectes: 3 %
- IVA: 21 %

## I Instal·lacions

### IC Calefacció, refrigeració, climatització i A.C.S.

#### ICO Sistemes d'evacuació dels productes de la combustió

**ICO120** m Xemeneia individual concèntrica de doble paret d'acer inoxidable.
Xemeneia modular concèntrica, metàl·lica, formada per tub de doble paret amb junt d'estanquitat, de 80/125 mm de diàmetre, compost per paret interior d'acer inoxidable AISI 316L i paret exterior d'acer inoxidable AISI 304, amb junt d'estanquitat de silicona, temperatura màxima de 200°C, pressió de treball de fins 200 Pa, per evacuació dels productes de la combustió i admissió d'aire comburent, de l'equip de calefacció amb càmera de combustió estanca, a gas o a gasoil. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din081a | U | Material auxiliar per a muntatge i subjecció a l'obra d'els tubs de doble paret amb junt d'estanquitat, de 80/125 mm de diàmetre. (material) | 1 | 7.35 | 7.350 |
| mt20din080an | m | Tub de doble paret amb junt d'estanquitat, de 80/125 mm de diàmetre, compost per paret interior d'acer inoxidable AISI 316L i paret exterior d'acer inoxidable AISI 304, amb junt d'estanquitat de silicona, temperatura màxima de 200°C, pressió de treball de fins 200 Pa, segons UNE-EN 1856-1, amb el preu incrementat el 65% en concepte d'accessoris, peces especials i mòduls finals. (material) | 1 | 202.08 | 202.080 |
| mo004 | h | Oficial 1ª calefactor. (mà d'obra) | 0.372 | 29.34 | 10.914 |
| mo103 | h | Ajudant calefactor. (mà d'obra) | 0.372 | 25.25 | 9.393 |
| % | % | Costos directes complementaris | 2 % | 229.737 | 4.595 |
|  |  | Costos directes |  |  | 234.332 |

Residus:
- col·locació: mt20din080an; factor de residu 0.0105

## Recursos

**mt20din080an** m Tub de doble paret amb junt d'estanquitat
Dades tècniques: Cost energètic 444.923 MJ; Emissió de CO2 65.090 kg; Codi LER 17 04 05; Massa de l'element 9.3 kg; Volum 0.004429 m3
Residus:
- embalatge: re170201 Fusta. (component de residu); rendiment 0.013 kg; Codi LER 17 02 01; Massa de l'element 1 kg; Volum 0.000909 m3
- embalatge: re170203 Plàstic. (component de residu); rendiment 0.003 kg; Codi LER 17 02 03; Massa de l'element 1 kg; Volum 0.001667 m3
