# Conducte concèntric de doble paret, amb paret interior de polipropilè i paret exterior metàl·lica

- Propietat de l'arxiu: CYPE Ingenieros S.A.
- Format: FIEBDC-3/2016
- Programa: Generador de preus de la construcció. CYPE Ingenieros, S.A.
- Data: 11/03/2024
- Divisa: EUR
- Costos indirectes: 3 %
- IVA: 21 %

## I Instal·lacions

### IC Calefacció, refrigeració, climatització i A.C.S.

#### ICO Sistemes d'evacuació dels productes de la combustió

**ICO160** m Conducte concèntric de doble paret, amb paret interior de polipropilè i paret exterior metàl·lica.
Conducte per evacuació dels productes de la combustió i admissió d'aire comburent, format per tub de doble paret amb junt d'estanquitat, de 60/100 mm de diàmetre, compost per paret interior de polipropilè color blanc i paret exterior metàl·lica acabat lacat color blanc, amb junt d'estanquitat de EPDM, propagació retardada de la flama Euroclasse C de reacció al foc, segons UNE-EN 13501-1, temperatura màxima de 120°C, pressió de treball de fins 200 Pa. Inclús accessoris, peces especials, mòduls finals i material auxiliar para muntatge i subjecció a l'obra.
Inclou: Replanteig. Presentació de tubs, accessoris, peces especials i mòduls finals. Fixació del material auxiliar per a muntatge i subjecció a l'obra. Muntatge. Connexionat i comprovació del seu correcte funcionament. Realització de proves de servei.
Criteri d'amidament de projecte: Longitud mesurada des de l'arrencada del conducte fins la part superior del mòdul final, segons documentació gràfica de Projecte.
Criteri de mesura d'obra: Es mesurarà des de l'arrencada del conducte fins la part superior del mòdul final, la longitud realment executada segons especificacions de Projecte.

| Codi | Ut | Descripció | Rendiment | Preu | Import |
|---|---|---|---|---|---|
| mt20din111a | U | Material auxiliar per a muntatge i subjecció a l'obra d'els tubs de doble paret amb junt d'estanquitat, de 60/100 mm de diàmetre. (material) | 1 | 2.14 | 2.140 |
| mt20din110am | m | Tub de doble paret amb junt d'estanquitat, de 60/100 mm de diàmetre, compost per paret interior de polipropilè color blanc i paret exterior metàl·lica acabat lacat color blanc, amb junt d'estanquitat de EPDM, propagació retardada de la flama Euroclasse C de reacció al foc, segons UNE-EN 13501-1, temperatura màxima de 120°C, pressió de treball de fins 200 Pa, segons UNE-EN 14471, amb el preu incrementat el 60% en concepte d'accessoris, peces especials i mòduls finals. (material) | 1 | 57.08 | 57.080 |
| mo004 | h | Oficial 1ª calefactor. (mà d'obra) | 0.36 | 29.34 | 10.562 |
| mo103 | h | Ajudant calefactor. (mà d'obra) | 0.36 | 25.25 | 9.090 |
| % | % | Costos directes complementaris | 2 % | 78.872 | 1.577 |
|  |  | Costos directes |  |  | 80.449 |

Residus:
- col·locació: mt20din110am; factor de residu 0.0198617

## Recursos

**mt20din110am** m Tub de doble paret amb junt d'estanquitat
Dades tècniques: Cost energètic 157.453 MJ; Emissió de CO2 9.657 kg; Codi LER 17 02 03; Massa de l'element 1.49 kg; Volum 0.002483 m3
