# Conducte d'alumini

- Propietat de l'arxiu: CYPE Ingenieros S.A.
- Format: FIEBDC-3/2016
- Programa: Generador de preus de la construcció. CYPE Ingenieros, S.A.
- Data: 11/03/2024
- Divisa: EUR
- Costos indirectes: 3 %
- IVA: 21 %

## I Instal·lacions

### IC Calefacció, refrigeració, climatització i A.C.S.

#### ICO Sistemes d'evacuació dels productes de la combustió

**ICO180** m Conducte d'alumini.
Conducte per evacuació dels productes de la combustió o admissió d'aire comburent, format per tub d'alumini acabat lacat color blanc, amb junt d'estanquitat de silicona, de 60 mm de diàmetre interior, temperatura màxima de 200°C, pressió de treball de fins 200 Pa. Inclús accessoris, peces especials, mòduls finals i material auxiliar para muntatge i subjecció a l'obra.
Inclou: Replanteig. Presentació de tubs, accessoris, peces especials i mòduls finals. Fixació del material auxiliar per a muntatge i subjecció a l'obra. Muntatge. Connexionat i comprovació del seu correcte funcionament. Realització de proves de servei.
Criteri d'amidament de projecte: Longitud mesurada des de l'arrencada del conducte fins la part superior del mòdul final, segons documentació gràfica de Projecte.
Criteri de mesura d'obra: Es mesurarà des de l'arrencada del conducte fins la part superior del mòdul final, la longitud realment executada segons especificacions de Projecte.

| Codi | Ut | Descripció | Rendiment | Preu | Import |
|---|---|---|---|---|---|
| mt20din131a | U | Material auxiliar per a muntatge i subjecció a l'obra d'els tubs d'alumini, de 60 mm de diàmetre interior. (material) | 1 | 1.55 | 1.550 |
| mt20din130ap | m | Tub d'alumini acabat lacat color blanc, amb junt d'estanquitat de silicona, de 60 mm de diàmetre interior, temperatura màxima de 200°C, pressió de treball de fins 200 Pa, segons UNE-EN 1856-2, amb el preu incrementat el 75% en concepte d'accessoris, peces especials i mòduls finals. (material) | 1 | 45.22 | 45.220 |
| mo004 | h | Oficial 1ª calefactor. (mà d'obra) | 0.324 | 29.34 | 9.506 |
| mo103 | h | Ajudant calefactor. (mà d'obra) | 0.324 | 25.25 | 8.181 |
| % | % | Costos directes complementaris | 2 % | 64.457 | 1.289 |
|  |  | Costos directes |  |  | 65.746 |

Residus:
- col·locació: mt20din130ap; factor de residu 0.024

## Recursos

**mt20din130ap** m Tub d'alumini acabat lacat color blanc
Dades tècniques: Cost energètic 116.951 MJ; Emissió de CO2 8.349 kg; Codi LER 17 04 02; Massa de l'element 1.06 kg; Volum 0.000707 m3
Residus:
- embalatge: re170203 Plàstic. (component de residu); rendiment 0.008 kg; Codi LER 17 02 03; Massa de l'element 1 kg; Volum 0.001667 m3
