# Xemeneia col·lectiva concèntrica de doble paret

- Propietat de l'arxiu: CYPE Ingenieros S.A.
- Format: FIEBDC-3/2016
- Programa: Generador de preus de la construcció. CYPE Ingenieros, S.A.
- Data: 11/03/2024
- Divisa: EUR
- Costos indirectes: 3 %
- IVA: 21 %

## I Instal·lacions

### IC Calefacció, refrigeració, climatització i A.C.S.

#### ICO Sistemes d'evacuació dels productes de la combustió

**ICO220** m Xemeneia col·lectiva concèntrica de doble paret.
Xemeneia col·lectiva modular concèntrica, metàl·lica, formada per tub de doble paret, de 125/210 mm de diàmetre, compost per paret interior d'acer inoxidable AISI 316L i paret exterior d'acer galvanitzat, temperatura màxima de 450°C, pressió de treball de fins 40 Pa, instal·lada a l'interior de l'edifici, per evacuació dels productes de la combustió i admissió d'aire comburent, amb tir natural, de les calderes murals de condensació, a gas. Inclús accessoris, peces especials, mòduls finals i material auxiliar para muntatge i subjecció a l'obra.
Criteri de valoració econòmica: El preu no inclou el conducte de connexió entre la caldera i la xemeneia col·lectiva.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din256a | U | Material auxiliar per a muntatge i subjecció a l'obra d'els tubs de doble paret, de 125/210 mm de diàmetre. (material) | 1 | 7.06 | 7.060 |
| mt20din255am | m | Tub de doble paret, de 125/210 mm de diàmetre, compost per paret interior d'acer inoxidable AISI 316L i paret exterior d'acer galvanitzat, temperatura màxima de 450°C, pressió de treball de fins 40 Pa, segons UNE-EN 1856-1, amb el preu incrementat el 60% en concepte d'accessoris, peces especials i mòduls finals. (material) | 1 | 188.37 | 188.370 |
| mo004 | h | Oficial 1ª calefactor. (mà d'obra) | 0.468 | 29.34 | 13.731 |
| mo103 | h | Ajudant calefactor. (mà d'obra) | 0.468 | 25.25 | 11.817 |
| % | % | Costos directes complementaris | 2 % | 220.978 | 4.420 |
|  |  | Costos directes |  |  | 225.398 |

Residus:
- col·locació: mt20din255am; factor de residu 0.0105

## Recursos

**mt20din255am** m Tub de doble paret
Dades tècniques: Cost energètic 560.378 MJ; Emissió de CO2 70.177 kg; Codi LER 17 04 05; Massa de l'element 16.7 kg; Volum 0.007952 m3
Residus:
- embalatge: re170201 Fusta. (component de residu); rendiment 0.013 kg; Codi LER 17 02 01; Massa de l'element 1 kg; Volum 0.000909 m3
- embalatge: re170203 Plàstic. (component de residu); rendiment 0.003 kg; Codi LER 17 02 03; Massa de l'element 1 kg; Volum 0.001667 m3
