# Control per a climatitzador evaporatiu

- Propietat de l'arxiu: CYPE Ingenieros S.A.
- Format: FIEBDC-3/2016
- Programa: Generador de preus de la construcció. CYPE Ingenieros, S.A.
- Data: 11/03/2024
- Divisa: EUR
- Costos indirectes: 3 %
- IVA: 21 %

## I Instal·lacions

### IC Calefacció, refrigeració, climatització i A.C.S.

#### ICP Bioclimatització

**ICP020** U Control per a climatitzador evaporatiu.
Sistema de control, per a un o diversos climatitzadors evaporatius, format per comandament digital de control, de paret, amb control de la humitat i la temperatura mitjançant 3 programes configurables, comunicació mitjançant protocol Modbus de fins a 41 climatitzadors evaporatius governats per un mateix comandament, amb sensor d'humitat i temperatura, per a instal·lació en interior. Totalment muntat, connexionat i provat.
Inclou: Replanteig. Col·locació i fixació dels elements. Connexionat.
Criteri d'amidament de projecte: Nombre d'unitats previstes, segons documentació gràfica de Projecte.
Criteri de mesura d'obra: Es mesurarà el nombre d'unitats realment executades segons especificacions de Projecte.

| Codi | Ut | Descripció | Rendiment | Preu | Import |
|---|---|---|---|---|---|
| mt42ter020a | U | Comandament digital de control, de paret, amb control de la humitat i la temperatura mitjançant 3 programes configurables, comunicació mitjançant protocol Modbus de fins a 41 climatitzadors evaporatius governats per un mateix comandament, amb sistema pre-cooling abans de l'arrencada per evitar introduir aire calent, assecat de filtres previ a la parada, programació diària i setmanal de fins a 8 esdeveniments, identificació de fallades i origen d'aquestes i connexió a sensor extern de temperatura i humitat. (material) | 1 | 263.25 | 263.250 |
| mt42ter021a | U | Sensor d'humitat i temperatura, per a instal·lació en interior, per a connexió a comandament digital per a control a distància de climatitzador evaporatiu i comunicació mitjançant protocol Modbus, alimentació a 12 V. (material) | 1 | 306.15 | 306.150 |
| mo005 | h | Oficial 1ª instal·lador de climatització. (mà d'obra) | 0.36 | 29.34 | 10.562 |
| mo104 | h | Ajudant instal·lador de climatització. (mà d'obra) | 0.36 | 25.25 | 9.090 |
| % | % | Costos directes complementaris | 2 % | 589.052 | 11.781 |
|  |  | Costos directes |  |  | 600.833 |

## Recursos

**mt42ter020a** U Comandament digital de control
Dades tècniques: Cost energètic 22.436 MJ; Emissió de CO2 1.721 kg
Residus:
- embalatge: re150101 Envasos de paper i cartró. (component de residu); rendiment 0.086 kg; Codi LER 15 01 01; Massa de l'element 1 kg; Volum 0.001333 m3

**mt42ter021a** U Sensor d'humitat i temperatura
Dades tècniques: Cost energètic 11.241 MJ; Emissió de CO2 0.897 kg
Residus:
- embalatge: re150101 Envasos de paper i cartró; rendiment 0.086 kg
