# Peça per a formació de conducte rígid de descàrrega per a climatitzador evaporatiu

- Propietat de l'arxiu: CYPE Ingenieros S.A.
- Format: FIEBDC-3/2016
- Programa: Generador de preus de la construcció. CYPE Ingenieros, S.A.
- Data: 11/03/2024
- Divisa: EUR
- Costos indirectes: 3 %
- IVA: 21 %

## I Instal·lacions

### IC Calefacció, refrigeració, climatització i A.C.S.

#### ICP Bioclimatització

**ICP035** U Peça per a formació de conducte rígid de descàrrega per a climatitzador evaporatiu.
Tram recte de connexió directa al climatitzador evaporatiu, de xapa d'acer galvanitzat, de 660x660x1200 mm. Inclús accessoris de muntatge i elements de fixació. Totalment muntat.
Inclou: Replanteig. Col·locació i fixació.
Criteri d'amidament de projecte: Nombre d'unitats previstes, segons documentació gràfica de Projecte.
Criteri de mesura d'obra: Es mesurarà el nombre d'unitats realment executades segons especificacions de Projecte.

| Codi | Ut | Descripció | Rendiment | Preu | Import |
|---|---|---|---|---|---|
| mt42ter070a | U | Tram recte de connexió directa al climatitzador evaporatiu, de xapa d'acer galvanitzat, de 660x660x1200 mm. (material) | 1 | 136.5 | 136.500 |
| mo005 | h | Oficial 1ª instal·lador de climatització. (mà d'obra) | 0.12 | 29.34 | 3.521 |
| mo104 | h | Ajudant instal·lador de climatització. (mà d'obra) | 0.12 | 25.25 | 3.030 |
| % | % | Costos directes complementaris | 2 % | 143.051 | 2.861 |
|  |  | Costos directes |  |  | 145.912 |

## Recursos

**mt42ter070a** U Tram recte de connexió directa al climatitzador evaporatiu, de xapa d'acer galvanitzat, de 660x660x1200 mm
Dades tècniques: Cost energètic 895.641 MJ; Emissió de CO2 65.985 kg
Residus:
- embalatge: re150101 Envasos de paper i cartró. (component de residu); rendiment 0.076 kg; Codi LER 15 01 01; Massa de l'element 1 kg; Volum 0.001333 m3
