# Ventilador d'impuls

- Propietat de l'arxiu: CYPE Ingenieros S.A.
- Format: FIEBDC-3/2016
- Programa: Generador de preus de la construcció. CYPE Ingenieros, S.A.
- Data: 11/03/2024
- Divisa: EUR
- Costos indirectes: 3 %
- IVA: 21 %

## I Instal·lacions

### IC Calefacció, refrigeració, climatització i A.C.S.

#### ICR Sistemes de conducció d'aire

**ICR005** U Ventilador d'impuls.
Ventilador helicoïdal tubular d'impuls amb hèlix reversible d'alumini, motor d'una velocitat per a alimentació trifàsica a 400 V i 50 Hz de freqüència, camisa d'acer galvanitzat en calent, dos suports de peu, dos silenciadors cilíndrics, dues reixes de protecció i caixa de bornes exterior, de 2790 r.p.m., potència absorbida 0,75 kW, cabal màxim 4500 m³/h, nivell de pressió sonora 71 dBA, per treballar immers a 400°C durant dues hores, segons UNE-EN 12101-3. Inclús accessoris i elements de fixació.
Inclou: Replanteig. Col·locació i fixació. Connexionat i comprovació del seu correcte funcionament.
Criteri d'amidament de projecte: Nombre d'unitats previstes, segons documentació gràfica de Projecte.
Criteri de mesura d'obra: Es mesurarà el nombre d'unitats realment executades segons especificacions de Projecte.

| Codi | Ut | Descripció | Rendiment | Preu | Import |
|---|---|---|---|---|---|
| mt42vsp340aa | U | Ventilador helicoïdal tubular d'impuls amb hèlix reversible d'alumini, motor d'una velocitat per a alimentació trifàsica a 400 V i 50 Hz de freqüència, camisa d'acer galvanitzat en calent, dos suports de peu, dos silenciadors cilíndrics, dues reixes de protecció i caixa de bornes exterior, de 2790 r.p.m., potència absorbida 0,75 kW, cabal màxim 4500 m³/h, nivell de pressió sonora 71 dBA, per treballar immers a 400°C durant dues hores, segons UNE-EN 12101-3. (material) | 1 | 3738.35 | 3738.350 |
| mt42vsp950a | U | Accessoris i elements de fixació de ventilador helicoïdal tubular d'impuls. (material) | 1 | 173.94 | 173.940 |
| mo011 | h | Oficial 1ª muntador. (mà d'obra) | 4.795 | 29.34 | 140.685 |
| mo080 | h | Ajudant muntador. (mà d'obra) | 4.795 | 25.28 | 121.218 |
| % | % | Costos directes complementaris | 2 % | 4174.193 | 83.484 |
|  |  | Costos directes |  |  | 4257.677 |

## Recursos

**mt42vsp340aa** U Ventilador helicoïdal tubular d'impuls amb hèlix reversible d'alumini
Dades tècniques: Cost energètic 2840.875 MJ; Emissió de CO2 241.101 kg
Residus:
- embalatge: re150101 Envasos de paper i cartró. (component de residu); rendiment 1.584 kg; Codi LER 15 01 01; Massa de l'element 1 kg; Volum 0.001333 m3
