# Conducte oblong de paret simple helicoïdal d'acer galvanitzat

- Propietat de l'arxiu: CYPE INGENIEROS, S.A.
- Format: FIEBDC-3/2002
- Divisa: EUR
- Costos indirectes: 3.00 %
- IVA: 21.00 %

**ICR018** m Conducte oblong de paret simple helicoïdal d'acer galvanitzat, de 1030x415 mm i 1 mm d'espessor, amb reforços, subministrat en trams de 3 m, per instal·lacions de ventilació i climatització. Inclús accessoris de muntatge i elements de fixació.
Conducte oblong de paret simple helicoïdal d'acer galvanitzat, de 1030x415 mm i 1 mm d'espessor, amb reforços, subministrat en trams de 3 m, per instal·lacions de ventilació i climatització. Inclús accessoris de muntatge i elements de fixació.
Inclou: Replanteig del recorregut dels conductes. Marcat i posterior ancoratge dels suports dels conductes. Muntatge i fixació de conductes. Comprovació del seu correcte funcionament.
Criteri d'amidament de projecte: Longitud projectada, segons documentació gràfica de Projecte, mesurada entre els eixos dels elements o dels punts a connectar, descomptant les peces especials.
Criteri de mesura d'obra: Es mesurarà la longitud realment executada segons especificacions de Projecte.

| Codi | Ut | Descripció | Rendiment | Preu | Import |
|---|---|---|---|---|---|
| mt42coa100vc | m | Conducte oblong de paret simple helicoïdal d'acer galvanitzat, de 1030x415 mm i 1 mm d'espessor, amb reforços, subministrat en trams de 3 m, per instal·lacions de ventilació i climatització. (material) | 1.050 | 142.86 | 150.00 |
| mt42coa190v | U | Repercussió, per m, de material auxiliar per a fixació de conductes oblongs d'aire de 1030x415 mm en instal·lacions de ventilació i climatització. (material) | 1.000 | 17.67 | 17.67 |
| mo013 | h | Oficial 1ª muntador de conductes de xapa metàl·lica. (mà d'obra) | 0.058 | 25.32 | 1.47 |
| mo084 | h | Ajudant muntador de conductes de xapa metàl·lica. (mà d'obra) | 0.058 | 21.75 | 1.26 |
| % | % | Costos directes complementaris | 2 % | 170.40 | 3.41 |
|  |  | Costos directes |  |  | 173.81 |
