# Recuperador de calor aire-aire, amb bomba de calor i bateria d'aigua. Instal·lació en sostre

- Propietat de l'arxiu: CYPE Ingenieros S.A.
- Format: FIEBDC-3/2016
- Programa: Generador de preus de la construcció. CYPE Ingenieros, S.A.
- Data: 11/03/2024
- Divisa: EUR
- Costos indirectes: 3 %
- IVA: 21 %

## I Instal·lacions

### IC Calefacció, refrigeració, climatització i A.C.S.

#### ICR Sistemes de conducció d'aire

**ICR113** U Recuperador de calor aire-aire, amb bomba de calor i bateria d'aigua. Instal·lació en sostre.
Recuperador de calor aire-aire, amb bomba de calor per a gas R-410A, cabal d'aire nominal 500 m³/h, dimensions 395x1390x1120 mm, pes 165 kg, pressió estàtica d'aire nominal 150 Pa, pressió sonora a 1 m 70 dBA, alimentació monofàsica a 230 V, eficiència de recuperació calorífica 70,2%, potència calorífica de recuperació 2,92 kW, potència calorífica del compressor 2,45 kW, potència calorífica total 5,37 kW, COP 6,6 (temperatura de l'aire exterior -5°C amb humitat relativa del 80% i temperatura ambiente 20°C amb humitat relativa del 50%), eficiència de recuperació frigorífica 60,3%, potència frigorífica de recuperació 0,57 kW, potència frigorífica del compressor 2,43 kW, potència frigorífica total 3 kW, EER 2,8 (temperatura de l'aire exterior 32°C amb humitat relativa del 50% i temperatura ambiente 26°C amb humitat relativa del 50%), amb bescanviador de plaques d'alumini de flux creuat amb safata de recollida de condensats, ventiladors centrífugs de doble aspiració amb pales cap endarrere, bypass amb servomotor per a canvi de mode d'operació de recuperació a free-cooling, estructura desmuntable de doble panell amb aïllament de polietilè i polièster de 20 mm d'espessor, panells exteriors d'acer prepintat RAL 9002 i panells interiors d'acer galvanitzat, filtres d'aire classe G4, compressor rotatiu, bateries d'evaporació i de condensació d'aliatge de coure i alumini, quadre elèctric intern per a la gestió de tots els controls de potència amb regulació amb microprocessador per a la gestió automàtica de la temperatura ambient, del free-cooling i del free-heating, de la commutació del mode calefacció/refrigeració i dels cicles de descongelació, i pantalla per a la configuració dels paràmetres i per a la visualització de valors. Instal·lació en sostre.
Inclou: Replanteig. Col·locació i fixació. Connexionat i comprovació del seu correcte funcionament.
Criteri d'amidament de projecte: Nombre d'unitats previstes, segons documentació gràfica de Projecte.
Criteri de mesura d'obra: Es mesurarà el nombre d'unitats realment executades segons especificacions de Projecte.

| Codi | Ut | Descripció | Rendiment | Preu | Import |
|---|---|---|---|---|---|
| mt42lmf055a | U | Recuperador de calor aire-aire, amb bomba de calor per a gas R-410A, cabal d'aire nominal 500 m³/h, dimensions 395x1390x1120 mm, pes 165 kg, pressió estàtica d'aire nominal 150 Pa, pressió sonora a 1 m 70 dBA, alimentació monofàsica a 230 V, eficiència de recuperació calorífica 70,2%, potència calorífica de recuperació 2,92 kW, potència calorífica del compressor 2,45 kW, potència calorífica total 5,37 kW, COP 6,6 (temperatura de l'aire exterior -5°C amb humitat relativa del 80% i temperatura ambiente 20°C amb humitat relativa del 50%), eficiència de recuperació frigorífica 60,3%, potència frigorífica de recuperació 0,57 kW, potència frigorífica del compressor 2,43 kW, potència frigorífica total 3 kW, EER 2,8 (temperatura de l'aire exterior 32°C amb humitat relativa del 50% i temperatura ambiente 26°C amb humitat relativa del 50%), amb bescanviador de plaques d'alumini de flux creuat amb safata de recollida de condensats, ventiladors centrífugs de doble aspiració amb pales cap endarrere, bypass amb servomotor per a canvi de mode d'operació de recuperació a free-cooling, estructura desmuntable de doble panell amb aïllament de polietilè i polièster de 20 mm d'espessor, panells exteriors d'acer prepintat RAL 9002 i panells interiors d'acer galvanitzat, filtres d'aire classe G4, compressor rotatiu, bateries d'evaporació i de condensació d'aliatge de coure i alumini, quadre elèctric intern per a la gestió de tots els controls de potència amb regulació amb microprocessador per a la gestió automàtica de la temperatura ambient, del free-cooling i del free-heating, de la commutació del mode calefacció/refrigeració i dels cicles de descongelació, i pantalla per a la configuració dels paràmetres i per a la visualització de valors. (material) | 1 | 12984.08 | 12984.080 |
| mo005 | h | Oficial 1ª instal·lador de climatització. (mà d'obra) | 2.038 | 29.34 | 59.795 |
| mo104 | h | Ajudant instal·lador de climatització. (mà d'obra) | 2.038 | 25.25 | 51.460 |
| % | % | Costos directes complementaris | 2 % | 13095.335 | 261.907 |
|  |  | Costos directes |  |  | 13357.242 |

## Recursos

**mt42lmf055a** U Recuperador de calor aire-aire
Dades tècniques: Cost energètic 9676.262 MJ; Emissió de CO2 362.759 kg
Residus:
- embalatge: re150101 Envasos de paper i cartró. (component de residu); rendiment 2.143 kg; Codi LER 15 01 01; Massa de l'element 1 kg; Volum 0.001333 m3
