# Equip premuntat amb comptador d'aigua

- Propietat de l'arxiu: CYPE Ingenieros S.A.
- Format: FIEBDC-3/2016
- Programa: Generador de preus de la construcció. CYPE Ingenieros, S.A.
- Data: 11/03/2024
- Divisa: EUR
- Costos indirectes: 3 %
- IVA: 21 %

## I Instal·lacions

### IC Calefacció, refrigeració, climatització i A.C.S.

#### ICS Sistemes de conducció d'aigua

**ICS092** U Equip premuntat amb comptador d'aigua.
Equip premuntat per a distribució d'A.C.S. a habitatge, amb comptador de 2,5 m³/h de cabal nominal i DN 15 mm de lectura directa, amb clau de tall, clau de tall amb funció antiretorn, i carcassa de polietilè expandit de 15 mm d'espessor per a aïllament tèrmic.
Inclou: Replanteig. Col·locació. Connexionat.
Criteri d'amidament de projecte: Nombre d'unitats previstes, segons documentació gràfica de Projecte.
Criteri de mesura d'obra: Es mesurarà el nombre d'unitats realment executades segons especificacions de Projecte.

| Codi | Ut | Descripció | Rendiment | Preu | Import |
|---|---|---|---|---|---|
| mt38alb780aaa | U | Equip premuntat per a distribució d'A.C.S. a habitatge, amb comptador de 2,5 m³/h de cabal nominal i DN 15 mm de lectura directa, amb clau de tall, clau de tall amb funció antiretorn, i carcassa de polietilè expandit de 15 mm d'espessor per a aïllament tèrmic. (material) | 1 | 124.7 | 124.700 |
| mt38www012 | U | Material auxiliar per a instal·lacions de calefacció i A.C.S. (material) | 1 | 2.1 | 2.100 |
| mo004 | h | Oficial 1ª calefactor. (mà d'obra) | 1.199 | 29.34 | 35.179 |
| % | % | Costos directes complementaris | 2 % | 161.979 | 3.240 |
|  |  | Costos directes |  |  | 165.219 |
