# Grup hidràulic amb bescanviador per a circuit de calefacció

- Propietat de l'arxiu: CYPE Ingenieros S.A.
- Format: FIEBDC-3/2016
- Programa: Generador de preus de la construcció. CYPE Ingenieros, S.A.
- Data: 11/03/2024
- Divisa: EUR
- Costos indirectes: 3 %
- IVA: 21 %

## I Instal·lacions

### IC Calefacció, refrigeració, climatització i A.C.S.

#### ICS Sistemes de conducció d'aigua

**ICS112** U Grup hidràulic amb bescanviador per a circuit de calefacció.
Mòdul hidràulic mural, per a separació del circuit de generació del circuit de calefacció, de 500x360x250 mm, amb sistema d'ompliment i buidatge, bomba de circulació i vàlvula de seguretat tarada a 3 bar per al circuit secundari, i sonda de temperatura.
Inclou: Replanteig. Col·locació dels components del grup. Connexionat i comprovació del seu correcte funcionament.
Criteri d'amidament de projecte: Nombre d'unitats previstes, segons documentació gràfica de Projecte.
Criteri de mesura d'obra: Es mesurarà el nombre d'unitats realment executades segons especificacions de Projecte.

| Codi | Ut | Descripció | Rendiment | Preu | Import |
|---|---|---|---|---|---|
| mt38ghs010a | U | Mòdul hidràulic mural, per a separació del circuit de generació del circuit de calefacció, de 500x360x250 mm, amb sistema d'ompliment i buidatge, bomba de circulació i vàlvula de seguretat tarada a 3 bar per al circuit secundari, i sonda de temperatura. (material) | 1 | 1087.13 | 1087.130 |
| mo011 | h | Oficial 1ª muntador. (mà d'obra) | 0.36 | 29.34 | 10.562 |
| mo080 | h | Ajudant muntador. (mà d'obra) | 0.36 | 25.28 | 9.101 |
| % | % | Costos directes complementaris | 2 % | 1106.793 | 22.136 |
|  |  | Costos directes |  |  | 1128.929 |
