# Contacte magnètic de superfície

- Propietat de l'arxiu: CYPE Ingenieros S.A.
- Format: FIEBDC-3/2016
- Programa: Generador de preus de la construcció. CYPE Ingenieros, S.A.
- Data: 11/03/2024
- Divisa: EUR
- Costos indirectes: 3 %
- IVA: 21 %

## I Instal·lacions

### ID Seguretat

#### IDG Contactes magnètics

**IDG010** U Contacte magnètic de superfície.
Contacte magnètic de superfície, obertura màxima de la porta o finestra per activar el contacte 15, amb carcassa d'alumini, protecció antiobertura i contacte normalment tancat. Instal·lació en porta o en finestra. Inclús elements de fixació.
Inclou: Replanteig. Fixació a la superfície suport. Connexionat i comprovació del seu correcte funcionament.
Criteri d'amidament de projecte: Nombre d'unitats previstes, segons documentació gràfica de Projecte.
Criteri de mesura d'obra: Es mesurarà el nombre d'unitats realment executades segons especificacions de Projecte.

| Codi | Ut | Descripció | Rendiment | Preu | Import |
|---|---|---|---|---|---|
| mt41ing150a | U | Contacte magnètic de superfície, obertura màxima de la porta o finestra per activar el contacte 15, amb carcassa d'alumini, protecció antiobertura i contacte normalment tancat, per instal·lar en portes i finestres. Inclús elements de fixació. (material) | 1 | 17 | 17.000 |
| mo006 | h | Oficial 1ª instal·lador de xarxes i equips de detecció i seguretat. (mà d'obra) | 0.24 | 29.34 | 7.042 |
| mo105 | h | Ajudant instal·lador de xarxes i equips de detecció i seguretat. (mà d'obra) | 0.24 | 25.25 | 6.060 |
| % | % | Costos directes complementaris | 2 % | 30.102 | 0.602 |
|  |  | Costos directes |  |  | 30.704 |
