# Central microprocessada via radio

- Propietat de l'arxiu: CYPE Ingenieros S.A.
- Format: FIEBDC-3/2016
- Programa: Generador de preus de la construcció. CYPE Ingenieros, S.A.
- Data: 11/03/2024
- Divisa: EUR
- Costos indirectes: 3 %
- IVA: 21 %

## I Instal·lacions

### ID Seguretat

#### IDR Centrals d'intrusió via radio

**IDR010** U Central microprocessada via radio.
Central microprocessada bidireccional amb comunicació via radio, per a una capacitat màxima de 32 zones amb comunicació via radio i 2 zones cablejades, 8 detectors infrarojos amb càmera, 16 comandaments, 3 teclats sense fils, 32 codis d'usuari i memòria de 1022 esdeveniments, de 270x225x50 mm, amb 3 tipus d'armat, pantalla LCD, teclat integrat retroil·luminat per a programació, protecció antiobertura, 1 sortida de 100 mA, 2 sortides programables de 100 mA i possibilitat d'equipament amb 1 mòdul GSM. Inclús elements de fixació.
Inclou: Replanteig. Fixació al parament. Muntatge, connexionat i comprovació del seu correcte funcionament.
Criteri d'amidament de projecte: Nombre d'unitats previstes, segons documentació gràfica de Projecte.
Criteri de mesura d'obra: Es mesurarà el nombre d'unitats realment executades segons especificacions de Projecte.

| Codi | Ut | Descripció | Rendiment | Preu | Import |
|---|---|---|---|---|---|
| mt41ing210a | U | Central microprocessada bidireccional amb comunicació via radio, per a una capacitat màxima de 32 zones amb comunicació via radio i 2 zones cablejades, 8 detectors infrarojos amb càmera, 16 comandaments, 3 teclats sense fils, 32 codis d'usuari i memòria de 1022 esdeveniments, de 270x225x50 mm, amb 3 tipus d'armat, pantalla LCD, teclat integrat retroil·luminat per a programació, protecció antiobertura, 1 sortida de 100 mA, 2 sortides programables de 100 mA, possibilitat de control des de smartphone o tablet a través de l'App i possibilitat d'equipament amb 1 mòdul GSM. Inclús elements de fixació. (material) | 1 | 433.59 | 433.590 |
| mo006 | h | Oficial 1ª instal·lador de xarxes i equips de detecció i seguretat. (mà d'obra) | 1.798 | 29.34 | 52.753 |
| mo105 | h | Ajudant instal·lador de xarxes i equips de detecció i seguretat. (mà d'obra) | 1.798 | 25.25 | 45.400 |
| % | % | Costos directes complementaris | 2 % | 531.743 | 10.635 |
|  |  | Costos directes |  |  | 542.378 |
