# Mòdul fotovoltaic per a integració en edifici

- Propietat de l'arxiu: CYPE Ingenieros S.A.
- Format: FIEBDC-3/2016
- Programa: Generador de preus de la construcció. CYPE Ingenieros, S.A.
- Data: 11/03/2024
- Divisa: EUR
- Costos indirectes: 3 %
- IVA: 21 %

## I Instal·lacions

### IE Elèctriques

#### IEF Solar fotovoltaica

**IEF010** m² Mòdul fotovoltaic per a integració en edifici.
Mòdul solar fotovoltaic de cèl·lules de silici monocristal·lí, per a integració arquitectònica en façana d'edifici, potència màxima (Wp) 100 W, tensió a màxima potència (Vmp) 18,18 V, intensitat a màxima potència (Imp) 5,52 A, tensió en circuit obert (Voc) 22,11 V, intensitat de curtcircuit (Isc) 5,78 A, eficiència 15,52%, 36 cèl·lules de 125x125 mm, vidre exterior trempat de 3,2 mm d'espessor, capa adhesiva d'etilvinilacetat (EVA), capa posterior de vidre trempat de 3,2 mm d'espessor, temperatura de treball -40°C fins 85°C, dimensions 535x1189x7,57 mm, resistència a la càrrega del vent 245 kg/m², resistència a la càrrega de la neu 551 kg/m², pes 11,41 kg, amb caixa de connexions amb díodes, cables polaritzats de 4 mm² de secció i 900 mm de longitud i connectors MC4, muntatge amb ganxos. Inclús accessoris de muntatge i material de connexionat elèctric.
Inclou: Col·locació i fixació. Connexionat i comprovació del seu correcte funcionament.
Criteri d'amidament de projecte: Superfície mesurada segons documentació gràfica de Projecte, sense duplicar cantonades ni encontres, deduint tots els buits.
Criteri de mesura d'obra: Es mesurarà la superfície realment executada segons especificacions de Projecte, sense duplicar cantonades ni encontres, deduint tots els buits.

| Codi | Ut | Descripció | Rendiment | Preu | Import |
|---|---|---|---|---|---|
| mt35sol320aaaa | U | Mòdul solar fotovoltaic de cèl·lules de silici monocristal·lí, per a integració arquitectònica en façana d'edifici, potència màxima (Wp) 100 W, tensió a màxima potència (Vmp) 18,18 V, intensitat a màxima potència (Imp) 5,52 A, tensió en circuit obert (Voc) 22,11 V, intensitat de curtcircuit (Isc) 5,78 A, eficiència 15,52%, 36 cèl·lules de 125x125 mm, vidre exterior trempat de 3,2 mm d'espessor, capa adhesiva d'etilvinilacetat (EVA), capa posterior de vidre trempat de 3,2 mm d'espessor, temperatura de treball -40°C fins 85°C, dimensions 535x1189x7,57 mm, resistència a la càrrega del vent 245 kg/m², resistència a la càrrega de la neu 551 kg/m², pes 11,41 kg, amb caixa de connexions amb díodes, cables polaritzats de 4 mm² de secció i 900 mm de longitud i connectors MC4. (material) | 1.572 | 38.8 | 60.994 |
| mt35azi100a | U | Repercussió per m² d'accessoris de muntatge amb ganxos de mòdul fotovoltaic de façana. (material) | 1 | 25 | 25.000 |
| mt35azi110 | U | Repercussió per m² de material elèctric per a connexió de mòdul fotovoltaic de façana. (material) | 1 | 38 | 38.000 |
| mo003 | h | Oficial 1ª electricista. (mà d'obra) | 0.617 | 29.34 | 18.103 |
| mo102 | h | Ajudant electricista. (mà d'obra) | 0.617 | 25.25 | 15.579 |
| % | % | Costos directes complementaris | 2 % | 157.676 | 3.154 |
|  |  | Costos directes |  |  | 160.830 |
