# Tapa cega encastada

- Propietat de l'arxiu: CYPE Ingenieros S.A.
- Format: FIEBDC-3/2016
- Programa: Generador de preus de la construcció. CYPE Ingenieros, S.A.
- Data: 11/03/2024
- Divisa: EUR
- Costos indirectes: 3 %
- IVA: 21 %

## I Instal·lacions

### IE Elèctriques

#### IEM Mecanismes

**IEM130** U Tapa cega encastada.
Tapa cega rectangular, gamma bàsica, de color blanc, amb marc embellidor per a un element, de color blanc. Instal·lació encastada.
Criteri de valoració econòmica: El preu no inclou la caixa per a mecanisme encastat.
Inclou: Muntatge.
Criteri d'amidament de projecte: Nombre d'unitats previstes, segons documentació gràfica de Projecte.
Criteri de mesura d'obra: Es mesurarà el nombre d'unitats realment executades segons especificacions de Projecte.

| Codi | Ut | Descripció | Rendiment | Preu | Import |
|---|---|---|---|---|---|
| mt33gbg800a | U | Tapa cega rectangular per a encastar, gamma bàsica, de color blanc. (material) | 1 | 2.55 | 2.550 |
| mt33gbg950a | U | Marc embellidor per a un element, gamma bàsica, de color blanc. (material) | 1 | 1.94 | 1.940 |
| mo003 | h | Oficial 1ª electricista. (mà d'obra) | 0.088 | 29.34 | 2.582 |
| % | % | Costos directes complementaris | 2 % | 7.072 | 0.141 |
|  |  | Costos directes |  |  | 7.213 |
