# Col·lector de comptadors divisionaris per a proveïment d'aigua potable

- Propietat de l'arxiu: CYPE Ingenieros S.A.
- Format: FIEBDC-3/2016
- Programa: Generador de preus de la construcció. CYPE Ingenieros, S.A.
- Data: 11/03/2024
- Divisa: EUR
- Costos indirectes: 3 %
- IVA: 21 %

## I Instal·lacions

### IF Fontaneria

#### IFC Comptadors

**IFC015** U Col·lector de comptadors divisionaris per a proveïment d'aigua potable.
Col·lector de polipropilè copolímer random (PP-R), de 75 mm de diàmetre i sortides a un costat amb connexió embridada, per a centralització d'un màxim de 3 comptadors de 1/2" DN 15 mm, amb clau de tall, claus d'entrada, aixetes de comprovació, vàlvules de retenció, claus de sortida i tirantets. Inclús suports per al col·lector i material auxiliar.
Criteri de valoració econòmica: El preu no inclou els comptadors d'aigua.
Inclou: Replanteig. Col·locació i fixació dels suports del col·lector. Col·locació i fixació d'accessoris i peces especials. Col·locació del col·lector. Connexionat i comprovació del seu correcte funcionament.
Criteri d'amidament de projecte: Nombre d'unitats previstes, segons documentació gràfica de Projecte.
Criteri de mesura d'obra: Es mesurarà el nombre d'unitats realment executades segons especificacions de Projecte.

| Codi | Ut | Descripció | Rendiment | Preu | Import |
|---|---|---|---|---|---|
| mt37cci005d | U | Vàlvula de papallona d'alumini, amb disc de llautó i foneria dúctil, DN 65 mm. (material) | 1 | 60.47 | 60.470 |
| mt37cci010b | U | Col·lector de polipropilè copolímer random (PP-R), de 75 mm de diàmetre i sortides a un costat amb connexió embridada, per a centralització de 3 comptadors divisionaris d'aigua en una columna, de 200x910 mm. Inclús suport i brida. Segons UNE 53943. (material) | 1 | 189.18 | 189.180 |
| mt37cci200a | U | Clau d'entrada de llautó, DN 15 mm, precintable, amb junta i brida orientable i femella d'unió de 3/4". (material) | 3 | 16 | 48.000 |
| mt37cci205a | U | Clau de sortida de llautó, DN 15 mm, precintable, amb dispositiu antiretorn i femella d'unió de 3/4". (material) | 3 | 12.1 | 36.300 |
| mt37sgl012a | U | Aixeta de comprovació de llautó, per roscar, de 1/2". (material) | 3 | 5.14 | 15.420 |
| mt37svr010a | U | Vàlvula de retenció de llautó per roscar de 1/2". (material) | 3 | 4.3 | 12.900 |
| mt37cci300a | U | Tirantet d'acer, amb rosca mascle-femella de 3/4" i de 500 mm de longitud. (material) | 3 | 12.07 | 36.210 |
| mt37www010 | U | Material auxiliar per a instal·lacions de lampisteria. (material) | 1 | 1.4 | 1.400 |
| mo008 | h | Oficial 1ª lampista. (mà d'obra) | 2.973 | 29.34 | 87.228 |
| mo107 | h | Ajudant lampista. (mà d'obra) | 1.487 | 25.25 | 37.547 |
| % | % | Costos directes complementaris | 2 % | 524.655 | 10.493 |
|  |  | Costos directes |  |  | 535.148 |

## Recursos

**mt37cci005d** U Vàlvula de papallona d'alumini, amb disc de llautó i foneria dúctil, DN 65 mm
Dades tècniques: Cost energètic 172.037 MJ; Emissió de CO2 12.500 kg
Residus:
- embalatge: re150101 Envasos de paper i cartró. (component de residu); rendiment 0.072 kg; Codi LER 15 01 01; Massa de l'element 1 kg; Volum 0.001333 m3

**mt37sgl012a** U Aixeta de comprovació de llautó, per roscar, de 1/2"
Dades tècniques: Cost energètic 33.422 MJ; Emissió de CO2 2.303 kg
Residus:
- embalatge: re150101 Envasos de paper i cartró; rendiment 0.072 kg

**mt37svr010a** U Vàlvula de retenció de llautó per roscar de 1/2"
Dades tècniques: Cost energètic 625.531 MJ; Emissió de CO2 42.069 kg
Residus:
- embalatge: re150101 Envasos de paper i cartró; rendiment 0.072 kg
