# Bateria de comptadors divisionaris per proveïment d'aigua potable

- Propietat de l'arxiu: CYPE Ingenieros S.A.
- Format: FIEBDC-3/2016
- Programa: Generador de preus de la construcció. CYPE Ingenieros, S.A.
- Data: 11/03/2024
- Divisa: EUR
- Costos indirectes: 3 %
- IVA: 21 %

## I Instal·lacions

### IF Fontaneria

#### IFC Comptadors

**IFC020** U Bateria de comptadors divisionaris per proveïment d'aigua potable.
Bateria d'acer galvanitzat, de 2 1/2" DN 65 mm i sortides amb connexió embridada, per centralització d'un màxim de 18 comptadors de 1/2" DN 15 mm en dues files, amb clau de tall, claus d'entrada, aixetes de comprovació, vàlvules de retenció, claus de sortida, tirantets i quadre de classificació. Inclús suports per al col·lector i material auxiliar.
Criteri de valoració econòmica: El preu no inclou els comptadors d'aigua.
Inclou: Replanteig. Col·locació i fixació del suport de bateria. Col·locació i fixació d'accessoris i peces especials. Col·locació de la bateria. Col·locació del quadre de classificació. Connexionat i comprovació del seu correcte funcionament.
Criteri d'amidament de projecte: Nombre d'unitats previstes, segons documentació gràfica de Projecte.
Criteri de mesura d'obra: Es mesurarà el nombre d'unitats realment executades segons especificacions de Projecte.

| Codi | Ut | Descripció | Rendiment | Preu | Import |
|---|---|---|---|---|---|
| mt37svc010r | U | Vàlvula de comporta de llautó fosa, per roscar, de 2 1/2". (material) | 1 | 63.28 | 63.280 |
| mt37ccb010hb | U | Bateria d'acer galvanitzat de 2 1/2" DN 65 mm, per centralització de 18 comptadors divisionaris d'aigua en dues files, de 1330x620 mm. Inclús suport i brida. Segons UNE 19900. (material) | 1 | 295.8 | 295.800 |
| mt37sve010b | U | Vàlvula d'esfera de llautó niquelat per roscar de 1/2". (material) | 36 | 4.95 | 178.200 |
| mt37sgl012a | U | Aixeta de comprovació de llautó, per roscar, de 1/2". (material) | 18 | 5.14 | 92.520 |
| mt37svr010a | U | Vàlvula de retenció de llautó per roscar de 1/2". (material) | 18 | 4.3 | 77.400 |
| mt37ccb040a | U | Tirantet d'acer inoxidable, de 3/4", de 400 mm de longitud. (material) | 18 | 13.82 | 248.760 |
| mt37ccb015ha | U | Quadre de classificació metàl·lic per a centralització de 18 comptadors divisionaris d'aigua en dues files. (material) | 1 | 10.7 | 10.700 |
| mt37www010 | U | Material auxiliar per a instal·lacions de lampisteria. (material) | 1 | 1.4 | 1.400 |
| mo008 | h | Oficial 1ª lampista. (mà d'obra) | 10.79 | 29.34 | 316.579 |
| mo107 | h | Ajudant lampista. (mà d'obra) | 5.395 | 25.25 | 136.224 |
| % | % | Costos directes complementaris | 2 % | 1420.863 | 28.417 |
|  |  | Costos directes |  |  | 1449.280 |

## Recursos

**mt37svc010r** U Vàlvula de comporta de llautó fosa, per roscar, de 2 1/2"
Dades tècniques: Cost energètic 1194.799 MJ; Emissió de CO2 80.301 kg
Residus:
- embalatge: re150101 Envasos de paper i cartró. (component de residu); rendiment 0.072 kg; Codi LER 15 01 01; Massa de l'element 1 kg; Volum 0.001333 m3

**mt37sve010b** U Vàlvula d'esfera de llautó niquelat per roscar de 1/2"
Dades tècniques: Cost energètic 509.569 MJ; Emissió de CO2 34.281 kg
Residus:
- embalatge: re150101 Envasos de paper i cartró; rendiment 0.072 kg

**mt37sgl012a** U Aixeta de comprovació de llautó, per roscar, de 1/2"
Dades tècniques: Cost energètic 33.422 MJ; Emissió de CO2 2.303 kg
Residus:
- embalatge: re150101 Envasos de paper i cartró; rendiment 0.072 kg

**mt37svr010a** U Vàlvula de retenció de llautó per roscar de 1/2"
Dades tècniques: Cost energètic 625.531 MJ; Emissió de CO2 42.069 kg
Residus:
- embalatge: re150101 Envasos de paper i cartró; rendiment 0.072 kg

**mt37ccb015ha** U Quadre de classificació metàl·lic per a centralització de 18 comptadors divisionaris d'aigua en dues files
Dades tècniques: Cost energètic 0.016 MJ; Emissió de CO2 0.026 kg
Residus:
- embalatge: re150101 Envasos de paper i cartró; rendiment 0.03 kg
