# Escomesa de gas

- Propietat de l'arxiu: CYPE Ingenieros S.A.
- Format: FIEBDC-3/2016
- Programa: Generador de preus de la construcció. CYPE Ingenieros, S.A.
- Data: 11/03/2024
- Divisa: EUR
- Costos indirectes: 3 %
- IVA: 21 %

## I Instal·lacions

### IG Gasos combustibles

#### IGA Connexions de servei

**IGA010** U Escomesa de gas.
Escomesa de gas que uneix la xarxa de distribució de gas de l'empresa subministradora o la clau de sortida en el cas de dipòsits d'emmagatzematge de gasos liquats del petroli (GLP) amb la clau d'escomesa, formada per canonada soterrada de 8 m de longitud de polietilè d'alta densitat PE 100, SDR11, de 63 mm de diàmetre col·locada sobre llit de sorra en el fons de la rasa prèviament excavada, amb els seus corresponents accessoris i peces especials, collarí de presa en càrrega col·locat sobre la xarxa general de distribució que serveix d'enllaç entre l'escomesa i la xarxa i clau d'escomesa formada per vàlvula d'esfera de llautó niquelat de 2 1/2" de diàmetre col·locada mitjançant unió roscada, situada juntament a l'edificació, fora dels límits de la propietat, allotjada en arqueta prefabricada de polipropilè de 40x40x40 cm, col·locat sobre solera de formigó en massa HM-20/P/20/X0 de 15 cm d'espessor i tancada superiorment amb tapa de PVC. Inclús formigó en massa HM-20/P/20/X0 per a la posterior reposició del ferm existent. Totalment muntada, connexionada i provada.
Criteri de valoració econòmica: El preu inclou la demolició i l'aixecat del ferm existent i el connexionat amb la xarxa, però no inclou l'excavació ni el reblert principal.
Inclou: Replanteig i traçat de la connexió de servei en planta i pendents, coordinat amb la resta d'instal·lacions o elements que puguin tenir interferències. Trencament del paviment amb compressor. Eliminació de les terres soltes del fons de l'excavació. Abocat i compactació del formigó en formació de solera. Col·locació de l'arqueta prefabricada. Formació de forats per connexionat de tubs. Entroncament i rejuntat dels tubs a l'arqueta. Col·locació de la tapa i els accessoris. Presentació en sec de canonades i peces especials. Abocat de la sorra en el fons de la rasa. Col·locació de canonades. Muntatge de la clau d'escomesa. Empalmament de l'escomesa amb la xarxa de distribució de gas. Realització de proves de servei.
Criteri d'amidament de projecte: Nombre d'unitats previstes, segons documentació gràfica de Projecte.
Criteri de mesura d'obra: Es mesurarà el nombre d'unitats realment executades segons especificacions de Projecte.

| Codi | Ut | Descripció | Rendiment | Preu | Import |
|---|---|---|---|---|---|
| mt01ara010a | m³ | Sorra amb granulometria de 0 a 5 mm de diàmetre, neta. (material) | 0.64 | 14.3 | 9.152 |
| mt43tpo011gg | m | Connexió de servei de polietilè d'alta densitat PE 100, SDR11, de 63 mm de diàmetre exterior, segons UNE-EN 1555, amb el preu incrementat el 30% en concepte d'accessoris i peces especials. (material) | 8 | 11.26 | 90.080 |
| mt10hmf010tLc | m³ | Formigó HM-20/P/20/X0, fabricat en central. (material) | 0.747 | 81.8 | 61.105 |
| mt43www030b | U | Pericó registrable de polipropilè, amb fons pretallat, 40x40x40 cm, per a instal·lacions receptores de gas. (material) | 1 | 86.79 | 86.790 |
| mt11arp050e | U | Tapa de PVC, per a pericons de gas de 40x40 cm, amb tancament hermètic al pas dels olors mefítics. (material) | 1 | 56.2 | 56.200 |
| mt37sve010h | U | Vàlvula d'esfera de llautó niquelat per roscar de 2 1/2". (material) | 1 | 82.84 | 82.840 |
| mt43tpo012e | m | Collarí de presa en càrrega, de PVC, per a tub de polietilè d'alta densitat de 63 mm de diàmetre exterior. (material) | 1 | 5.32 | 5.320 |
| mt43www040 | U | Prova d'estanquitat per a instal·lació de gas. (material) | 1 | 103.76 | 103.760 |
| mq05pdm010b | h | Compressor portàtil elèctric 5 m³/min de cabal. (maquinària) | 2.4 | 7.73 | 18.552 |
| mq05mai030 | h | Martell pneumàtic. (maquinària) | 2.4 | 4.57 | 10.968 |
| mo020 | h | Oficial 1ª construcció. (mà d'obra) | 3.812 | 28.42 | 108.337 |
| mo113 | h | Peó ordinari construcció. (mà d'obra) | 7.481 | 23.81 | 178.123 |
| mo010 | h | Oficial 1ª instal·lador de gas. (mà d'obra) | 24.697 | 29.34 | 724.610 |
| mo109 | h | Ajudant instal·lador de gas. (mà d'obra) | 12.468 | 25.25 | 314.817 |
| % | % | Costos directes complementaris | 4 % | 1850.654 | 74.026 |
|  |  | Costos directes |  |  | 1924.680 |

Residus:
- col·locació: mt01ara010a Sorra amb granulometria de 0 a 5 mm de diàmetre, neta; factor de residu 0.003
- col·locació: mt43tpo011gg; factor de residu 0.0374462
- col·locació: mt10hmf010tLc Formigó HM-20/P/20/X0, fabricat en central; factor de residu 0.00139589
- col·locació: mt43tpo012e Collarí de presa en càrrega, de PVC, per a tub de polietilè d'alta densitat de 63 mm de diàmetre exterior; factor de residu 0.0427346

## Recursos

**mt01ara010a** m³ Sorra amb granulometria de 0 a 5 mm de diàmetre, neta
Dades tècniques: Cost energètic 146.250 MJ; Emissió de CO2 7.800 kg; Codi LER 01 04 09; Massa de l'element 1950 kg; Volum 1.21875 m3

**mt43tpo011gg** m Connexió de servei de polietilè d'alta densitat PE 100
Dades tècniques: Cost energètic 76.897 MJ; Emissió de CO2 2.450 kg; Codi LER 17 02 03; Massa de l'element 0.52 kg; Volum 0.000867 m3
Residus:
- embalatge: re170201 Fusta. (component de residu); rendiment 0.041 kg; Codi LER 17 02 01; Massa de l'element 1 kg; Volum 0.000909 m3

**mt10hmf010tLc** m³ Formigó HM-20/P/20/X0, fabricat en central
Dades tècniques: Cost energètic 1840.000 MJ; Emissió de CO2 230.000 kg; Codi LER 17 01 01; Massa de l'element 2300 kg; Volum 1.533333 m3

**mt11arp050e** U Tapa de PVC, per a pericons de gas de 40x40 cm, amb tancament hermètic al pas dels olors mefítics
Dades tècniques: Cost energètic 77.747 MJ; Emissió de CO2 8.593 kg
Residus:
- embalatge: re150101 Envasos de paper i cartró. (component de residu); rendiment 0.034 kg; Codi LER 15 01 01; Massa de l'element 1 kg; Volum 0.001333 m3

**mt37sve010h** U Vàlvula d'esfera de llautó niquelat per roscar de 2 1/2"
Dades tècniques: Cost energètic 2863.949 MJ; Emissió de CO2 192.401 kg
Residus:
- embalatge: re150101 Envasos de paper i cartró; rendiment 0.072 kg

**mt43tpo012e** m Collarí de presa en càrrega, de PVC, per a tub de polietilè d'alta densitat de 63 mm de diàmetre exterior
Dades tècniques: Cost energètic 76.733 MJ; Emissió de CO2 2.452 kg; Codi LER 17 02 03; Massa de l'element 0.52 kg; Volum 0.000867 m3
Residus:
- embalatge: re170201 Fusta; rendiment 0.04 kg
