# Escomesa interior de gas

- Propietat de l'arxiu: CYPE Ingenieros S.A.
- Format: FIEBDC-3/2016
- Programa: Generador de preus de la construcció. CYPE Ingenieros, S.A.
- Data: 25/01/2025
- Divisa: EUR
- Costos indirectes: 3 %
- IVA: 21 %

## I Instal·lacions

### IG Gasos combustibles

#### IGA Connexions de servei

**IGA020** U Escomesa interior de gas.
Subministrament i instal·lació de l'escomesa interior de gas col·locada superficialment, de 8 m de longitud, que uneix la clau d'escomesa (no inclosa en aquest preu) amb la clau d'edifici, formada per canonada de diàmetre 2" (50 mm) d'acer, fixada al parament, amb les seves corresponents juntes i peces especials, col·locades mitjançant soldadura elèctrica, amb clau d'edifici vista formada per vàlvula de comporta de llautó fos, de diàmetre 2", que permetrà el tall total de subministrament a l'edifici i estarà situada dins del mateix. Totalment muntada, connexionada i provada.
Inclou: Replanteig i traçat. Presentació en sec de tubs i peces especials. Fixació de canonades al parament. Muntatge de la clau. Muntatge de la instal·lació, començant per l'extrem de capçalera. Neteja de les zones a unir. Realització de proves de servei.
Criteri d'amidament de projecte: Nombre d'unitats previstes, segons documentació gràfica de Projecte.
Criteri de mesura d'obra: Es mesurarà el nombre d'unitats realment executades segons especificacions de Projecte.

| Codi | Ut | Descripció | Rendiment | Preu | Import |
|---|---|---|---|---|---|
| mt08tan010gm | m | Tub d'acer negre, amb soldadura longitudinal per resistència elèctrica, sèrie M, de 2" DN 50 mm de diàmetre i 3,6 mm de gruix, segons UNE-EN 10255, amb el preu incrementat el 60% en concepte d'accessoris i peces especials. (material) | 8 | 17.86 | 142.880 |
| mt37svc010o | U | Vàlvula de comporta de llautó fosa, per roscar, de 2". (material) | 1 | 29.62 | 29.620 |
| mt08tan320 | U | Material auxiliar per a muntatge i subjecció a l'obra de les canonades d'acer negre. (material) | 4.5 | 5.4 | 24.300 |
| mo010 | h | Oficial 1ª instal·lador de gas. (mà d'obra) | 2.734 | 30.63 | 83.742 |
| mo109 | h | Ajudant instal·lador de gas. (mà d'obra) | 2.734 | 26.36 | 72.068 |
| % | % | Costos directes complementaris | 2 % | 352.610 | 7.052 |
|  |  | Costos directes |  |  | 359.662 |

Residus:
- col·locació: mt08tan010gm; factor de residu 0.0336135

## Recursos

**mt08tan010gm** m Tub d'acer negre
Dades tècniques: Cost energètic 51.245 MJ; Emissió de CO2 2.559 kg; Codi LER 17 04 05; Massa de l'element 5.03 kg; Volum 0.002395 m3
Residus:
- embalatge: re170201 Fusta. (component de residu); rendiment 0.011 kg; Codi LER 17 02 01; Massa de l'element 1 kg; Volum 0.000909 m3
- embalatge: re170203 Plàstic. (component de residu); rendiment 0.003 kg; Codi LER 17 02 03; Massa de l'element 1 kg; Volum 0.001667 m3

**mt37svc010o** U Vàlvula de comporta de llautó fosa, per roscar, de 2"
Dades tècniques: Cost energètic 983.959 MJ; Emissió de CO2 66.141 kg
Residus:
- embalatge: re150101 Envasos de paper i cartró. (component de residu); rendiment 0.072 kg; Codi LER 15 01 01; Massa de l'element 1 kg; Volum 0.001333 m3
