# Bateria d'ampolles de gas liquats del petroli (GLP)

- Propietat de l'arxiu: CYPE Ingenieros S.A.
- Format: FIEBDC-3/2016
- Programa: Generador de preus de la construcció. CYPE Ingenieros, S.A.
- Data: 11/03/2024
- Divisa: EUR
- Costos indirectes: 3 %
- IVA: 21 %

## I Instal·lacions

### IG Gasos combustibles

#### IGD Dipòsits

**IGD100** U Bateria d'ampolles de gas liquats del petroli (GLP).
Bateria per a 22 ampolles (11 de servei i 11 de reserva, de 35 kg de capacitat unitària de gasos liquats del petroli (GLP), amb lires, vàlvules antiretorn, col·lector, inversor automàtic, limitador de pressió i vàlvula portamanòmetre. Inclús accessoris de connexió i elements de fixació.
Criteri de valoració econòmica: El preu no inclou les ampolles de gas liquats del petroli (GLP).
Inclou: Replanteig. Muntatge, connexionat i comprovació del seu correcte funcionament.
Criteri d'amidament de projecte: Nombre d'unitats previstes, segons documentació gràfica de Projecte.
Criteri de mesura d'obra: Es mesurarà el nombre d'unitats realment executades segons especificacions de Projecte.

| Codi | Ut | Descripció | Rendiment | Preu | Import |
|---|---|---|---|---|---|
| mt43bbg030a | U | Lira de 420 mm de longitud, per a gasos liquats del petroli (GLP), segons UNE 60712-3. (material) | 12 | 6.27 | 75.240 |
| mt43bbg030c | U | Lira de 700 mm de longitud, per a gasos liquats del petroli (GLP), segons UNE 60712-3. (material) | 10 | 7.91 | 79.100 |
| mt43bbg040 | U | Vàlvula antiretorn de rosca mètrica femella-mascle de 20 mm de diàmetre i 150 mm de longitud, amb junt. (material) | 22 | 2.36 | 51.920 |
| mt43bbg010t | U | Col·lector metàl·lic, per a 22 ampolles de gasos liquats del petroli (GLP) (11 de servei i 11 de reserva), col·locades al portell. (material) | 1 | 315.29 | 315.290 |
| mt43bbg020 | U | Inversor automàtic, de 10 kg/h de cabal nominal, 1,5 bar de pressió de sortida en servei i 0,8 bar de pressió de sortida en reserva, per a canvi d'ampolles sense interrupció del servei de gas, segons UNE-EN 13786. (material) | 1 | 59.13 | 59.130 |
| mt43bbg050 | U | Limitador de pressió, de 10 kg/h de cabal nominal i 1,75 bar de pressió de sortida. (material) | 1 | 25.59 | 25.590 |
| mt43bbg080 | U | Vàlvula portamanòmetre de rosca cilíndrica GAS femella-mascle de 1/4" de diàmetre, PN=25 bar, amb tap. (material) | 1 | 17.73 | 17.730 |
| mo010 | h | Oficial 1ª instal·lador de gas. (mà d'obra) | 7.913 | 29.34 | 232.167 |
| mo109 | h | Ajudant instal·lador de gas. (mà d'obra) | 7.913 | 25.25 | 199.803 |
| % | % | Costos directes complementaris | 2 % | 1055.970 | 21.119 |
|  |  | Costos directes |  |  | 1077.089 |

## Recursos

**mt43bbg030a** U Lira de 420 mm de longitud, per a gasos liquats del petroli (GLP), segons UNE 60712-3
Dades tècniques: Cost energètic 0.039 MJ; Emissió de CO2 0.061 kg
Residus:
- embalatge: re150101 Envasos de paper i cartró. (component de residu); rendiment 0.072 kg; Codi LER 15 01 01; Massa de l'element 1 kg; Volum 0.001333 m3

**mt43bbg030c** U Lira de 700 mm de longitud, per a gasos liquats del petroli (GLP), segons UNE 60712-3
Dades tècniques: Cost energètic 0.039 MJ; Emissió de CO2 0.061 kg
Residus:
- embalatge: re150101 Envasos de paper i cartró; rendiment 0.072 kg

**mt43bbg040** U Vàlvula antiretorn de rosca mètrica femella-mascle de 20 mm de diàmetre i 150 mm de longitud, amb junt
Dades tècniques: Cost energètic 0.039 MJ; Emissió de CO2 0.061 kg
Residus:
- embalatge: re150101 Envasos de paper i cartró; rendiment 0.072 kg

**mt43bbg010t** U Col·lector metàl·lic
Dades tècniques: Cost energètic 0.046 MJ; Emissió de CO2 0.073 kg
Residus:
- embalatge: re150101 Envasos de paper i cartró; rendiment 0.086 kg

**mt43bbg020** U Inversor automàtic
Dades tècniques: Cost energètic 0.039 MJ; Emissió de CO2 0.061 kg
Residus:
- embalatge: re150101 Envasos de paper i cartró; rendiment 0.072 kg

**mt43bbg050** U Limitador de pressió, de 10 kg/h de cabal nominal i 1,75 bar de pressió de sortida
Dades tècniques: Cost energètic 109.074 MJ; Emissió de CO2 6.856 kg
Residus:
- embalatge: re150101 Envasos de paper i cartró; rendiment 0.072 kg

**mt43bbg080** U Vàlvula portamanòmetre de rosca cilíndrica GAS femella-mascle de 1/4" de diàmetre, PN=25 bar, amb tap
Dades tècniques: Cost energètic 0.039 MJ; Emissió de CO2 0.061 kg
Residus:
- embalatge: re150101 Envasos de paper i cartró; rendiment 0.072 kg
