# Dipòsit de gasos liquats del petroli (GLP), soterrat

- Propietat de l'arxiu: CYPE Ingenieros S.A.
- Format: FIEBDC-3/2016
- Programa: Generador de preus de la construcció. CYPE Ingenieros, S.A.
- Data: 11/03/2024
- Divisa: EUR
- Costos indirectes: 3 %
- IVA: 21 %

## I Instal·lacions

### IG Gasos combustibles

#### IGD Dipòsits

**IGD110** U Dipòsit de gasos liquats del petroli (GLP), soterrat.
Dipòsit homologat de gasos liquats del petroli (GLP), soterrat, de xapa d'acer, de 1500 mm de diàmetre i 9520 mm de longitud, amb una capacitat de 16000 litres. Inclús pericó d'acer inoxidable amb tapa, indicador de nivell, tub bus per a presa de gas en fase líquida, valvuleria, manòmetre, tap de drenatge, accessoris de connexió, born de presa de terra i cèrcol.
Criteri de valoració econòmica: El preu no inclou l'obra civil, la presa de terra ni l'equip de protecció catòdica.
Inclou: Replanteig. Introducció del dipòsit en la vall. Subjecció del dipòsit als suports. Col·locació del cèrcol. Muntatge, connexionat i comprovació del seu correcte funcionament. Realització de proves de servei.
Criteri d'amidament de projecte: Nombre d'unitats previstes, segons documentació gràfica de Projecte.
Criteri de mesura d'obra: Es mesurarà el nombre d'unitats realment executades segons especificacions de Projecte.

| Codi | Ut | Descripció | Rendiment | Preu | Import |
|---|---|---|---|---|---|
| mt43dep020aieb | U | Dipòsit homologat de gasos liquats del petroli (GLP), soterrat, de xapa d'acer, de 1500 mm de diàmetre i 9520 mm de longitud, amb una capacitat de 16000 litres. Tractament exterior: granallat SA 2 1/2, emprimació antioxidant i acabat amb esmalt de poliuretà color negre. Inclús pericó d'acer inoxidable amb tapa, boca de càrrega, indicador de nivell magnètic, tub bus per a presa de gas en fase líquida, valvuleria, manòmetre, tap de drenatge, accessoris de connexió, born de presa de terra i elements de protecció segons normativa. (material) | 1 | 10771 | 10771.000 |
| mt43dep060n | U | Cèrcol format per plaques d'ancoratge, tensors, grillons, cable d'acer i protecció de jute enquitranat, per a dipòsit de gasos liquats del petroli (GLP), soterrat. (material) | 1 | 173 | 173.000 |
| mq04cag010c | h | Camió amb grua de fins a 12 t. (maquinària) | 0.5 | 65.58 | 32.790 |
| mo010 | h | Oficial 1ª instal·lador de gas. (mà d'obra) | 23.138 | 29.34 | 678.869 |
| mo109 | h | Ajudant instal·lador de gas. (mà d'obra) | 23.138 | 25.25 | 584.235 |
| % | % | Costos directes complementaris | 2 % | 12239.894 | 244.798 |
|  |  | Costos directes |  |  | 12484.692 |
