# Detector de gas, autònom

- Propietat de l'arxiu: CYPE Ingenieros S.A.
- Format: FIEBDC-3/2016
- Programa: Generador de preus de la construcció. CYPE Ingenieros, S.A.
- Data: 06/06/2025
- Divisa: EUR
- Costos indirectes: 3 %
- IVA: 21 %

## I Instal·lacions

### IG Gasos combustibles

#### IGL Detecció i alarma

**IGL100** U Detector de gas, autònom.
Detector de gas, autònom, per a interior, alimentació a 230 V, de 111x70x42 mm, detecta la presència de gasos tòxics i explosius, com ara gasos liquats del petroli (GLP) i gas natural, i de fums procedents d'incendis, amb carcassa de ABS, leds que indiquen l'estat de funcionament, senyal òptic intermitent en cas d'alarma, relé de sortida de 12 Vcc, relé amb contactes lliures de tensió, amb possibilitat de resetejat manual o automàtic, temperatura de treball entre -15°C i 50°C, àrea de cobertura màxima de 25 m². Inclús elements de fixació.
Inclou: Col·locació i fixació. Muntatge, connexionat i comprovació del seu correcte funcionament.
Criteri d'amidament de projecte: Nombre d'unitats previstes, segons documentació gràfica de Projecte.
Criteri de mesura d'obra: Es mesurarà el nombre d'unitats realment executades segons especificacions de Projecte.

| Codi | Ut | Descripció | Rendiment | Preu | Import |
|---|---|---|---|---|---|
| mt41die100a | U | Detector de gas, autònom, per a interior, alimentació a 230 V, de 111x70x42 mm, detecta la presència de gasos tòxics i explosius, com ara gasos liquats del petroli (GLP) i gas natural, i de fums procedents d'incendis, amb carcassa de ABS, leds que indiquen l'estat de funcionament, senyal òptic intermitent en cas d'alarma, relé de sortida de 12 Vcc, relé amb contactes lliures de tensió, amb possibilitat de resetejat manual o automàtic, temperatura de treball entre -15°C i 50°C, àrea de cobertura màxima de 25 m², amb elements de fixació. (material) | 1 | 89.54 | 89.540 |
| mo006 | h | Oficial 1ª instal·lador de xarxes i equips de detecció i seguretat. (mà d'obra) | 0.24 | 30.63 | 7.351 |
| mo105 | h | Ajudant instal·lador de xarxes i equips de detecció i seguretat. (mà d'obra) | 0.24 | 26.36 | 6.326 |
| % | % | Costos directes complementaris | 2 % | 103.217 | 2.064 |
|  |  | Costos directes |  |  | 105.281 |
