# Vàlvula de gas

- Propietat de l'arxiu: CYPE Ingenieros S.A.
- Format: FIEBDC-3/2016
- Programa: Generador de preus de la construcció. CYPE Ingenieros, S.A.
- Data: 25/01/2025
- Divisa: EUR
- Costos indirectes: 3 %
- IVA: 21 %

## I Instal·lacions

### IG Gasos combustibles

#### IGW Elements

**IGW020** U Vàlvula de gas.
Clau d'esfera d'acer inoxidable amb comandament de palanca, amb rosca cilíndrica GAS femella-femella de 2" de diàmetre, PN=56 bar.
Inclou: Muntatge, connexionat i comprovació del seu correcte funcionament.
Criteri d'amidament de projecte: Nombre d'unitats previstes, segons documentació gràfica de Projecte.
Criteri de mesura d'obra: Es mesurarà el nombre d'unitats realment executades segons especificacions de Projecte.

| Codi | Ut | Descripció | Rendiment | Preu | Import |
|---|---|---|---|---|---|
| mt43acv100e | U | Clau d'esfera d'acer inoxidable amb comandament de palanca, amb rosca cilíndrica GAS femella-femella de 2" de diàmetre, PN=56 bar. (material) | 1 | 251.85 | 251.850 |
| mo010 | h | Oficial 1ª instal·lador de gas. (mà d'obra) | 0.497 | 30.63 | 15.223 |
| mo109 | h | Ajudant instal·lador de gas. (mà d'obra) | 0.497 | 26.36 | 13.101 |
| % | % | Costos directes complementaris | 2 % | 280.174 | 5.603 |
|  |  | Costos directes |  |  | 285.777 |

## Recursos

**mt43acv100e** U Clau d'esfera d'acer inoxidable amb comandament de palanca
Dades tècniques: Cost energètic 123.382 MJ; Emissió de CO2 18.203 kg
Residus:
- embalatge: re150101 Envasos de paper i cartró. (component de residu); rendiment 0.086 kg; Codi LER 15 01 01; Massa de l'element 1 kg; Volum 0.001333 m3
