# Lluminària per a garatge

- Propietat de l'arxiu: CYPE Ingenieros S.A.
- Format: FIEBDC-3/2016
- Programa: Generador de preus de la construcció. CYPE Ingenieros, S.A.
- Data: 01/08/2023
- Divisa: EUR
- Costos indirectes: 3 %
- IVA: 21 %

## I Instal·lacions

### II Il·luminació

#### III Interior

**III010** U Lluminària per a garatge.
Lluminària, de 1576x170x100 mm, per a 2 làmpades fluorescents TL de 58 W, amb cos de polièster reforçat amb fibra de vidre; reflector interior de xapa d'acer, acabat termoesmaltat, de color blanc; difusor de metacrilat; balast magnètic; protecció IP65 i rendiment major del 65%. Instal·lació en la superfície del sostre en garatge. Inclús làmpades.
Inclou: Replanteig. Muntatge, connexionat i comprovació del seu correcte funcionament.
Criteri d'amidament de projecte: Nombre d'unitats previstes, segons documentació gràfica de Projecte.
Criteri de mesura d'obra: Es mesurarà el nombre d'unitats realment executades segons especificacions de Projecte.

| Codi | Ut | Descripció | Rendiment | Preu | Import |
|---|---|---|---|---|---|
| mt34ode100fff | U | Lluminària, de 1576x170x100 mm, per a 2 làmpades fluorescents TL de 58 W, amb cos de polièster reforçat amb fibra de vidre; reflector interior de xapa d'acer, acabat termoesmaltat, de color blanc; difusor de metacrilat; balast magnètic; protecció IP65 i rendiment major del 65%. (material) | 1 | 37.31 | 37.310 |
| mt34tuf010m | U | Tub fluorescent TL de 58 W. (material) | 2 | 10.37 | 20.740 |
| mo003 | h | Oficial 1ª electricista. (mà d'obra) | 0.36 | 28.39 | 10.220 |
| mo102 | h | Ajudant electricista. (mà d'obra) | 0.36 | 24.43 | 8.795 |
| % | % | Costos directes complementaris | 2 % | 77.065 | 1.541 |
|  |  | Costos directes |  |  | 78.606 |

## Recursos

**mt34ode100fff** U Lluminària, de 1576x170x100 mm
Dades tècniques: Cost energètic 319.855 MJ; Emissió de CO2 15.154 kg
Residus:
- embalatge: re150101 Envasos de paper i cartró. (component de residu); rendiment 0.093 kg; Codi LER 15 01 01; Massa de l'element 1 kg; Volum 0.001333 m3
- embalatge: re170203 Plàstic. (component de residu); rendiment 0.047 kg; Codi LER 17 02 03; Massa de l'element 1 kg; Volum 0.001667 m3
