# Projector sobre carril electrificat monofàsic

- Propietat de l'arxiu: CYPE Ingenieros S.A.
- Format: FIEBDC-3/2016
- Programa: Generador de preus de la construcció. CYPE Ingenieros, S.A.
- Data: 11/03/2024
- Divisa: EUR
- Costos indirectes: 3 %
- IVA: 21 %

## I Instal·lacions

### II Il·luminació

#### III Interior

**III211** U Projector sobre carril electrificat monofàsic.
Projector d'alumini injectat, de color blanc acabat mat texturitzat, amb tija d'alumini anoditzat acabat brillant i caixa portaequips de compost termoplàstic, no regulable, de 15 W, alimentació a 220/240 V i 50-60 Hz, de 40 de diàmetre i 110 mm d'altura, amb llum LED no reemplaçable, temperatura de color 3000 K, òptica formada per reflector d'alt rendiment, feix de llum intensiu 15°, índex de reproducció cromàtica major de 90, flux lluminós 791 lúmens, grau de protecció IP20. Instal·lació sobre carril electrificat monofàsic.
Criteri de valoració econòmica: El preu no inclou el carril electrificat monofàsic.
Inclou: Replanteig. Muntatge, connexionat i comprovació del seu correcte funcionament.
Criteri d'amidament de projecte: Nombre d'unitats previstes, segons documentació gràfica de Projecte.
Criteri de mesura d'obra: Es mesurarà el nombre d'unitats realment executades segons especificacions de Projecte.

| Codi | Ut | Descripció | Rendiment | Preu | Import |
|---|---|---|---|---|---|
| mt34lle285a | U | Projector per a carril electrificat monofàsic, d'alumini injectat, de color blanc acabat mat texturitzat, amb tija d'alumini anoditzat acabat brillant i caixa portaequips de compost termoplàstic, no regulable, de 15 W, alimentació a 220/240 V i 50-60 Hz, de 40 de diàmetre i 110 mm d'altura, amb llum LED no reemplaçable, temperatura de color 3000 K, òptica formada per reflector d'alt rendiment, feix de llum intensiu 15°, índex de reproducció cromàtica major de 90, flux lluminós 791 lúmens, grau de protecció IP20. (material) | 1 | 159.28 | 159.280 |
| mo003 | h | Oficial 1ª electricista. (mà d'obra) | 0.12 | 29.34 | 3.521 |
| mo102 | h | Ajudant electricista. (mà d'obra) | 0.12 | 25.25 | 3.030 |
| % | % | Costos directes complementaris | 2 % | 165.831 | 3.317 |
|  |  | Costos directes |  |  | 169.148 |
