# Registre de presa

- Propietat de l'arxiu: CYPE Ingenieros S.A.
- Format: FIEBDC-3/2016
- Programa: Generador de preus de la construcció. CYPE Ingenieros, S.A.
- Data: 11/03/2024
- Divisa: EUR
- Costos indirectes: 3 %
- IVA: 21 %

## I Instal·lacions

### IL Infrastructura de telecomunicacions

#### ILI Canalitzacions interiors

**ILI020** U Registre de presa.
Registro de toma, format per caixa universal, amb enllaç per els 2 costats i presa per a registre de BAT o presa d'usuari, gamma mitja, amb tapa cega de color blanc i bastidor amb garres, en previsió de nous serveis. Instal·lació encastada. Inclús accessoris, peces especials i fixacions.
Inclou: Replanteig. Col·locació i fixació de la caixa.
Criteri d'amidament de projecte: Nombre d'unitats previstes, segons documentació gràfica de Projecte.
Criteri de mesura d'obra: Es mesurarà el nombre d'unitats realment executades segons especificacions de Projecte.

| Codi | Ut | Descripció | Rendiment | Preu | Import |
|---|---|---|---|---|---|
| mt35caj010a | U | Caixa universal, amb enllaç per els 2 costats, per a encastar. (material) | 1 | 0.17 | 0.170 |
| mt33seg215a | U | Presa per a registre de BAT o presa d'usuari, gamma mitja, amb tapa cega de color blanc i bastidor amb garres. (material) | 1 | 3.79 | 3.790 |
| mo056 | h | Ajudant instal·lador de telecomunicacions. (mà d'obra) | 0.156 | 25.25 | 3.939 |
| % | % | Costos directes complementaris | 2 % | 7.899 | 0.158 |
|  |  | Costos directes |  |  | 8.057 |

## Recursos

**mt35caj010a** U Caixa universal, amb enllaç per els 2 costats, per a encastar
Dades tècniques: Cost energètic 10.673 MJ; Emissió de CO2 0.555 kg
Residus:
- embalatge: re150101 Envasos de paper i cartró. (component de residu); rendiment 0.03 kg; Codi LER 15 01 01; Massa de l'element 1 kg; Volum 0.001333 m3

**mt33seg215a** U Presa per a registre de BAT o presa d'usuari, gamma mitja, amb tapa cega de color blanc i bastidor amb garres
Dades tècniques: Cost energètic 1.852 MJ; Emissió de CO2 0.119 kg
Residus:
- embalatge: re150101 Envasos de paper i cartró; rendiment 0.032 kg
