# Sistema de segellat de pas de cables amb aïllament

- Propietat de l'arxiu: CYPE INGENIEROS, S.A.
- Format: FIEBDC-3/2002
- Divisa: EUR
- Costos indirectes: 3.00 %
- IVA: 21.00 %

**IOJ003** U Sistema de segellat de pas de cables amb aïllament, de diàmetre exterior menor o igual de 21 mm, en mur, de 100 mm d'espessor, a través d'una obertura de 100 mm d'amplada i 100 mm d'altura, per a protecció passiva contra incendis i garantir la resistència al foc EI 120, format per material de reomplert de nòduls de llana de roca, de 45 kg/m³ de densitat, recobert per ambdues cares per una capa de 25 mm d'espessor de massilla intumescent amb propietats ignífugues, color gris antracita.
Sistema de segellat de pas de cables amb aïllament, de diàmetre exterior menor o igual de 21 mm, en mur, de 100 mm d'espessor, a través d'una obertura de 100 mm d'amplada i 100 mm d'altura, per a protecció passiva contra incendis i garantir la resistència al foc EI 120, format per material de reomplert de nòduls de llana de roca, de 45 kg/m³ de densitat, recobert per ambdues cares per una capa de 25 mm d'espessor de massilla intumescent amb propietats ignífugues, color gris antracita.
Inclou: Neteja i preparació del parament. Inserció del material de reomplert. Aplicació del segellador. Allisat amb espàtula. Neteja final.
Criteri d'amidament de projecte: Nombre d'unitats previstes, segons documentació gràfica de Projecte.
Criteri de mesura d'obra: Es mesurarà el nombre d'unitats realment executades segons especificacions de Projecte.

| Codi | Ut | Descripció | Rendiment | Preu | Import |
|---|---|---|---|---|---|
| mt16lra011a | kg | Nòduls de llana de roca, de 45 kg/m³ de densitat, per a reompliment de clivelles i junts. (material) | 0.022 | 2.42 | 0.05 |
| mt41phi040a | U | Cartutx de 310 ml de massilla intumescent amb propietats ignífugues, color gris antracita, per a segellat de junts i obertures. (material) | 1.611 | 12.26 | 19.75 |
| mo113 | h | Peó ordinari construcció. (mà d'obra) | 0.356 | 19.83 | 7.06 |
| % | % | Costos directes complementaris | 2 % | 26.86 | 0.54 |
|  |  | Costos directes |  |  | 27.40 |
