# Sistema de segellat de pas de cables amb aïllament

- Propietat de l'arxiu: CYPE INGENIEROS, S.A.
- Format: FIEBDC-3/2002
- Divisa: EUR
- Costos indirectes: 3.00 %
- IVA: 21.00 %

**IOJ009** U Sistema de segellat de pas de cables amb aïllament, de diàmetre exterior menor o igual de 80 mm, en mur, de 100 mm d'espessor, a través d'una obertura de 200 mm d'amplada i 200 mm d'altura, per a protecció passiva contra incendis i garantir la resistència al foc EI 90, format per 7 maons intumescents amb propietats ignífugues, de 200x130x50 mm, color vermell i massilla intumescent amb propietats ignífugues, color vermell.
Sistema de segellat de pas de cables amb aïllament, de diàmetre exterior menor o igual de 80 mm, en mur, de 100 mm d'espessor, a través d'una obertura de 200 mm d'amplada i 200 mm d'altura, per a protecció passiva contra incendis i garantir la resistència al foc EI 90, format per 7 maons intumescents amb propietats ignífugues, de 200x130x50 mm, color vermell i massilla intumescent amb propietats ignífugues, color vermell.
Inclou: Neteja i preparació del parament. Tall i ajust dels maons intumescents. Col·locació dels maons intumescents. Aplicació de la massilla intumescent. Neteja final.
Criteri d'amidament de projecte: Nombre d'unitats previstes, segons documentació gràfica de Projecte.
Criteri de mesura d'obra: Es mesurarà el nombre d'unitats realment executades segons especificacions de Projecte.

| Codi | Ut | Descripció | Rendiment | Preu | Import |
|---|---|---|---|---|---|
| mt41phi090a | U | Maó intumescent amb propietats ignífugues, de 200x130x50 mm, color vermell, per a segellat de penetracions. (material) | 7.000 | 41.51 | 290.57 |
| mt41phi095a | U | Cartutx de 310 ml de massilla intumescent amb propietats ignífugues, color vermell, per a segellat de junts i obertures lineals. (material) | 1.290 | 9.95 | 12.84 |
| mo113 | h | Peó ordinari construcció. (mà d'obra) | 0.403 | 19.83 | 7.99 |
| % | % | Costos directes complementaris | 2 % | 311.40 | 6.23 |
|  |  | Costos directes |  |  | 317.63 |
