# Sistema de segellat de pas de canonada d'acer

- Propietat de l'arxiu: CYPE INGENIEROS, S.A.
- Format: FIEBDC-3/2002
- Divisa: EUR
- Costos indirectes: 3.00 %
- IVA: 21.00 %

**IOJ013** U Sistema de segellat de pas de canonada d'acer, de diàmetre nominal exterior comprès entre 88,9 i 159 mm, i d'entre 2 i 14,2 mm d'espessor, amb aïllament d'entre 40 i 80 mm d'espessor, en mur, de 150 mm d'espessor, per a protecció passiva contra incendis i garantir la resistència al foc EI 90, format per dues capes de bena intumescent amb marca de col·locació, amb propietats ignífugues, de 125x2 mm, per ambdues cares i material de reomplert de segellador acrílic amb propietats ignífugues, color blanc.
Sistema de segellat de pas de canonada d'acer, de diàmetre nominal exterior comprès entre 88,9 i 159 mm, i d'entre 2 i 14,2 mm d'espessor, amb aïllament d'entre 40 i 80 mm d'espessor, en mur, de 150 mm d'espessor, per a protecció passiva contra incendis i garantir la resistència al foc EI 90, format per dues capes de bena intumescent amb marca de col·locació, amb propietats ignífugues, de 125x2 mm, per ambdues cares i material de reomplert de segellador acrílic amb propietats ignífugues, color blanc.
Inclou: Neteja i preparació del parament. Inserció del material de reomplert. Col·locació de la bena al voltant del tub. Inserció de la bena en l'obertura. Segellat del junt. Neteja final.
Criteri d'amidament de projecte: Nombre d'unitats previstes, segons documentació gràfica de Projecte.
Criteri de mesura d'obra: Es mesurarà el nombre d'unitats realment executades segons especificacions de Projecte.

| Codi | Ut | Descripció | Rendiment | Preu | Import |
|---|---|---|---|---|---|
| mt41phi010a | U | Cartutx de 310 ml de segellador acrílic amb propietats ignífugues, color blanc, per a segellat de junts i obertures lineals. (material) | 21.890 | 12.16 | 266.18 |
| mt41phi120a | U | Bena intumescent amb marca de col·locació, amb propietats ignífugues, de 125x2 mm, subministrada en rotllos de 10 m de longitud. (material) | 0.442 | 179.51 | 79.34 |
| mo113 | h | Peó ordinari construcció. (mà d'obra) | 0.474 | 19.83 | 9.40 |
| % | % | Costos directes complementaris | 2 % | 354.92 | 7.10 |
|  |  | Costos directes |  |  | 362.02 |
